# Luminaire. Installation en surface

- Propriété du fichier: CYPE INGENIEROS, S.A.
- Format: FIEBDC-3/2002
- Zone géographique: République du Congo
- Devise: XAF
- Coûts indirects: 3.00 %
- Frais généraux: 13.00 %
- Bénéfice: 6.00 %
- TVA: 18.00 %

## T Équipements techniques

### TE Éclairage

#### TEI Équipements intérieurs

**TEI160** U Luminaire. Installation en surface.
Luminaire carré de plafond à lumière douce, de 597x597x132 mm, pour 4 lampes fluorescentes T5 de 24 W; corps de luminaire en tôle d'acier finition thermo-émaillée de couleur blanche; optique constitué de cadre en aluminium extrudé finition thermo-émaillée de couleur blanche et diffuseur opalin en polyméthylméthacrylate (PMMA) thermoformé; ballast électronique; protection IP20 et isolation classe F. Installation en surface. Comprend les lampes.
Inclut: Implantation. Montage, connexion et contrôle de son bon fonctionnement.
Critère pour le métré: Nombre d'unités prévues, selon documentation graphique du Projet.
Critère pour le mémoire: On mesurera le nombre d'unités réellement exécutées selon les spécifications du Projet.

| Code | U | Désignation | Quantité | Prix | Montant |
|---|---|---|---|---|---|
| mt34ode200aa | U | Luminaire carré de plafond à lumière douce, de 597x597x132 mm, pour 4 lampes fluorescentes T5 de 24 W; corps de luminaire en tôle d'acier finition thermo-émaillée de couleur blanche; optique constitué de cadre en aluminium extrudé finition thermo-émaillée de couleur blanche et diffuseur opalin en polyméthylméthacrylate (PMMA) thermoformé; ballast électronique; protection IP20 et isolation classe F. (matériau) | 1.000 | 220460.67 | 220460.67 |
| mt34tuf010b | U | Tube fluorescent T5 de 24 W. (matériau) | 4.000 | 5134.85 | 20539.40 |
| mo003 | h | Compagnon professionnel III/CP2 électricien. (main-d'œuvre) | 0.174 | 2135.80 | 371.63 |
| mo102 | h | Ouvrier professionnel II/OP électricien. (main-d'œuvre) | 0.174 | 1330.26 | 231.47 |
| % | % | Frais de chantier des unités d'ouvrage | 2 % | 241603.17 | 4832.06 |
|  |  | Coûts directs |  |  | 246435.23 |
