# Plaque vitrocéramique pour plan de travail, avec commandes latérales, cadre en verre biseauté

- Propriété du fichier: CYPE INGENIEROS, S.A.
- Format: FIEBDC-3/2002
- Zone géographique: République du Congo
- Devise: XAF
- Coûts indirects: 3.00 %
- Frais généraux: 13.00 %
- Bénéfice: 6.00 %
- TVA: 18.00 %

**TDE010** U Plaque vitrocéramique pour plan de travail, avec commandes latérales, cadre en verre biseauté.
Plaque vitrocéramique pour plan de travail, avec commandes latérales, cadre en verre biseauté. Comprend le scellage du joint périmétrique avec le plan de travail. Totalement montée, installée, connectée et testée.
Inclut: Implantation à l'aide d'un plan. Fixation au parement via des éléments d'ancrage. Mise en place de l'appareil. Scellage des joints. Connexion au réseau électrique.
Critère de métré de projet: Nombre d'unités prévues, selon documentation graphique du Projet.
Critère de mesure de l'ouvrage: On mesurera le nombre d'unités réellement mises en place selon les spécifications du Projet.

| Code | U | Désignation | Quantité | Prix | Montant |
|---|---|---|---|---|---|
| mt32pvs010b | U | Plaque vitrocéramique, avec commandes latérales, cadre en verre biseauté. Selon NF EN 60335-1. (matériau) | 1.000 | 386378.16 | 386378.16 |
| mt32war010 | kg | Scelleur élastique en polyuréthane monocomposant pour joints. (matériau) | 0.200 | 8168.69 | 1633.74 |
| mo003 | h | Compagnon professionnel III/CP2 électricien. (main-d'œuvre) | 0.855 | 1466.63 | 1253.97 |
| mo102 | h | Ouvrier professionnel II/OP électricien. (main-d'œuvre) | 0.855 | 906.57 | 775.12 |
| % | % | Frais de chantier des unités d'ouvrage | 2 % | 390040.99 | 7800.82 |
|  |  | Coûts directs |  |  | 397841.81 |
