# Tour pour fixation de 1 antenne, de 8 m de hauteur

- Propriété du fichier: CYPE INGENIEROS, S.A.
- Format: FIEBDC-3/2002
- Zone géographique: République du Congo
- Coûts indirects: 3.00 %
- Frais généraux: 13.00 %
- Bénéfice: 6.00 %
- TVA: 18.00 %

## T Équipements techniques

### TT Installations de télécommunication

#### TTX Réseaux de câbles co-axiaux

**TTX040** U Tour pour fixation de 1 antenne, de 8 m de hauteur.
Fourniture et installation d'une tour pour fixation de 1 antenne, de 8 m de hauteur. Comprend les ancrages et les accessoires nécessaires pour être correctement installée.
Inclut: Implantation. Montage.
Critère de métré de projet: Nombre d'unités prévues, selon documentation graphique du Projet.
Critère de mesure de l'ouvrage: On mesurera le nombre d'unités réellement exécutées selon les spécifications du Projet.

| Code | U | Désignation | Quantité | Prix | Montant |
|---|---|---|---|---|---|
| mt40saf010hm | U | Mât d'antenne de 3 m de hauteur, pour union par branchement, fabriqué avec un tube en acier de 40 mm de diamètre et 1,5 mm d'épaisseur, avec traitement anticorrosion, y compris accessoires. (matériau) | 1.000 | 28.18 | 28.18 |
| mt40saf020f | U | Tronçon supérieure de 2,5 m de hauteur et section triangulaire de 250 mm de côté, pour union vissée, fabriqué avec un tube en acier de 20 mm de diamètre et un treillis en acier de 7 mm d'épaisseur, avec traitement anticorrosion, pour la formation de tourelle de fixation d'antenne et accessoires. (matériau) | 1.000 | 153.92 | 153.92 |
| mt40saf020c | U | Tronçon intermédiaire de 2,5 m de hauteur et section triangulaire de 250 mm de côté, pour union vissée, fabriqué avec un tube en acier de 20 mm de diamètre et un treillis en acier de 7 mm d'épaisseur, avec traitement anticorrosion, pour la formation de tourelle de fixation d'antenne et accessoires. (matériau) | 1.000 | 162.69 | 162.69 |
| mt40saf021a | U | Plaque de base rigide, carrée, à souder ou visser, pour fixation d'un tronçon de section triangulaire via union vissée, y compris accessoires de fixation. (matériau) | 1.000 | 45.46 | 45.46 |
| mt40saf040b | m | Câble en acier de 3 mm de diamètre, pour groupes de vent de fixation de tourelle, y compris la plaque de base, les ferrures et les tenseurs. (matériau) | 20.000 | 1.59 | 31.80 |
| mo001 | h | Compagnon professionnel III/CP2 installateur en télécommunications. (main-d'œuvre) | 5.809 | 1.71 | 9.93 |
| mo056 | h | Ouvrier professionnel II/OP installateur en télécommunications. (main-d'œuvre) | 5.809 | 1.04 | 6.04 |
| % | % | Coûts directs complémentaires | 2 % | 438.02 | 8.76 |
|  |  | Coûts directs |  |  | 446.78 |
