# Traitement superficiel pour égaliser la différence des tonalités des mortiers monocouche

- Propriété du fichier: CYPE INGENIEROS, S.A.
- Format: FIEBDC-3/2002
- Zone géographique: République du Congo
- Coûts indirects: 3.00 %
- Frais généraux: 13.00 %
- Bénéfice: 6.00 %
- TVA: 18.00 %

**ENM010** m² Traitement superficiel pour égaliser la différence des tonalités des mortiers monocouche, par application de deux couches de revêtement à base de copolymères acryliques en dispersion aqueuse, pigments inorganiques stables et additifs spéciaux à grande résistance à l'alcalinité, avec un rendement de 0,135 l/m² par couche.
Traitement superficiel pour égaliser la différence de tonalité des mortiers monocouche, par revêtement à base de copolymères acryliques en dispersion aqueuse, pigments inorganiques stables et additifs spéciaux à grande résistance à l'alcalinité, appliqué à la brosse, au rouleau ou au pistolet, en deux couches, la première diluée dans 20% à 30% d'eau et la seconde diluée dans 10% à 20% d'eau, avec un rendement de 0,135 l/m² par couche. Comprend la protection des surfaces contigües et le nettoyage final.
Inclut: Protection des surfaces contigües. Application du produit. Nettoyage final.
Critère de métré de projet: Surface mesurée selon documentation graphique du Projet.
Critère de mesure de l'ouvrage: On mesurera la surface réellement exécutée selon les spécifications du Projet.

| Code | U | Désignation | Quantité | Prix | Montant |
|---|---|---|---|---|---|
| mt27pir150a | l | Revêtement à base de copolymères acryliques en dispersion aqueuse, pigments inorganiques stables et additifs spéciaux à grande résistance à l'alcalinité, résistant aux rayons UV, couleur blanche, texture lisse, finition mate, appliqué à la brosse, au rouleau ou au pistolet. (matériau) | 0.270 | 22.26 | 6.01 |
| mo038 | h | Compagnon professionnel III/CP2 peintre. (main-d'œuvre) | 0.215 | 1.66 | 0.36 |
| mo076 | h | Ouvrier professionnel II/OP peintre. (main-d'œuvre) | 0.215 | 1.05 | 0.23 |
| % | % | Coûts directs complémentaires | 2 % | 6.60 | 0.13 |
|  |  | Coûts directs |  |  | 6.73 |
