# Transport, mise en oeuvre et retrait d'un équipement complet pour injections de coulis de ciment sous pression, système Jet Grouting

- Propriété du fichier: CYPE INGENIEROS, S.A.
- Format: FIEBDC-3/2002
- Zone géographique: République du Congo
- Devise: XAF
- Coûts indirects: 3.00 %
- Frais généraux: 13.00 %
- Bénéfice: 6.00 %
- TVA: 18.00 %

## A VRD et aménagements extérieurs

### AT Terrassement

#### ATC Consolidation du terrain

**ATC090** U Transport, mise en oeuvre et retrait d'un équipement complet pour injections de coulis de ciment sous pression, système Jet Grouting.
Transport, mise en oeuvre et retrait d'un équipement complet pour injections de coulis de ciment sous pression, système Jet Grouting, à une distance de jusqu'à 200 km.
Critère d'évaluation économique: Le prix comprend le déplacement au chantier du personnel spécialisé.
Inclut: Transport au chantier. Montage de l'équipement. Démontage de l'équipement. Retrait de l'équipement>.
Critère pour le métré: Nombre d'unités prévues, selon documentation graphique du Projet.
Critère pour le mémoire: On mesurera le nombre d'unités réellement exécutées selon les spécifications du Projet.

| Code | U | Désignation | Quantité | Prix | Montant |
|---|---|---|---|---|---|
| mq03mpi050a | U | Transport, mise en oeuvre et retrait d'équipement complet pour réalisation des injections via le système Jet Grouting, à une distance de jusqu'à 200 km. (matériel) | 1.000 | 1754057.27 | 1754057.27 |
| % | % | Frais de chantier des unités d'ouvrage | 2 % | 1754057.27 | 35081.15 |
|  |  | Coûts directs |  |  | 1789138.42 |
