# Bordure préfabriquée en béton

- Propriété du fichier: CYPE INGENIEROS, S.A.
- Format: FIEBDC-3/2002
- Zone géographique: République du Congo
- Devise: XAF
- Coûts indirects: 3.00 %
- Frais généraux: 13.00 %
- Bénéfice: 6.00 %
- TVA: 18.00 %

## A VRD et aménagements extérieurs

### AV Espaces verts et mobilier urbain

#### AVB Bordures et rigoles

**AVB030** m Bordure préfabriquée en béton.
Pièces de bordure droite en béton, monocouche, avec section normalisée piéton A1 (20x14) cm, classe climatique B (absorption <=6%), classe de résistance à l'abrasion H (marche <=23 mm) et classe résistance à la flexion S (R-3,5 N/mm²), de 50 cm de longueur, selon NF EN 1340, placées sur base de béton massif (BCN: CPJ-CEM II/A 32,5 - P - B 20 - 15/25 - E: 1 - NA - P 18-305) d'épaisseur uniforme de 20 cm et 10 cm de largeur de chaque côté du bord, coulage depuis le camion, extension et vibrage, avec finition lissée à la règle, selon les pentes du projet et placé sur plateforme avec indice CBR > 5 (California Bearing Ratio), non comprise dans ce prix; le jointoiement de largeur maximale 5 mm avec du mortier de ciment, confectionné sur chantier, dosage 1:6. Comprend les extrémités ou contreforts de 1/3 et 2/3 de la hauteur du bord, respectivement du côté de la chaussée et au verso, avec un minimum de 10 cm, sauf dans le cas de revêtements flexibles.
Inclut: Implantation des alignements et des niveaux. Coulage et extension du béton en lit d'appui. Mise en place et nivellement des pièces, y compris les extrémités ou les contreforts. Remplissage des joints avec du mortier de ciment.
Critère pour le métré: Longueur mesurée selon documentation graphique du Projet.
Critère pour le mémoire: On mesurera la longueur réellement exécutée selon les spécifications du Projet.

| Code | U | Désignation | Quantité | Prix | Montant |
|---|---|---|---|---|---|
| mt10hmf040qaeg | m³ | Béton non armé prêt à l'emploi BCN: CPJ-CEM II/A 32,5 - P - B 20 - 15/25 - E: 1 - NA - P 18-305. (matériau) | 0.082 | 66269.70 | 5434.12 |
| mt08aaa010a | m³ | Eau. (matériau) | 0.006 | 1085.28 | 6.51 |
| mt01arg005a | t | Sable de carrière, pour mortier confectionné sur le chantier. (matériau) | 0.007 | 11724.58 | 82.07 |
| mt08cem000a | kg | Ciment gris en sacs. (matériau) | 1.000 | 78.86 | 78.86 |
| mt18jbg010aa | U | Bordure droite en béton, monocouche, avec section normalisée piéton A1 (20x14) cm, classe climatique B (absorption <=6%), classe de résistance à l'abrasion H (marche <=23 mm) et classe résistance à la flexion S (R-3,5 N/mm²), de 50 cm de longueur, selon NF EN 1340. (matériau) | 2.100 | 2176.54 | 4570.73 |
| mq06hor010 | h | Bétonnière électrique avec une capacité de gâchage de 160 l. (matériel) | 0.005 | 1683.71 | 8.42 |
| op00amo010 |  | Rectifieuse ou scie radiale. | 1.000 | 0.00 | 0.00 |
| mo041 | h | Compagnon professionnel III/CP2 VRD espaces publics. (main-d'œuvre) | 0.325 | 2380.68 | 773.72 |
| mo087 | h | Ouvrier professionnel II/OP VRD espaces publics. (main-d'œuvre) | 0.362 | 1526.36 | 552.54 |
| % | % | Frais de chantier des unités d'ouvrage | 2 % | 11506.97 | 230.14 |
|  |  | Coûts directs |  |  | 11737.11 |
