# Plantation de Palmier-dattier (Phoenix dactylifera) de provenance nationale

- Propriété du fichier: CYPE INGENIEROS, S.A.
- Format: FIEBDC-3/2002
- Zone géographique: République du Congo
- Devise: XAF
- Coûts indirects: 3.00 %
- Frais généraux: 13.00 %
- Bénéfice: 6.00 %
- TVA: 18.00 %

## A VRD et aménagements extérieurs

### AV Espaces verts et mobilier urbain

#### AVN Fourniture et plantation d'espèces

**AVN010** U Plantation de Palmier-dattier (Phoenix dactylifera) de provenance nationale, de 3 à 4 m de hauteur, dans un trou de 160x160x110 cm réalisé avec des moyens mécaniques; fourniture avec motte. Comprend la terre végétale criblée et les substrats végétaux fertilisés.
Plantation de Palmier-dattier (Phoenix dactylifera) de provenance nationale, de 3 à 4 m de hauteur, dans un trou de 160x160x110 cm réalisé avec des moyens mécaniques; fourniture avec motte. Comprend la terre végétale criblée et les substrats végétaux fertilisés.
Inclut: Labourage et préparation du terrain avec des moyens mécaniques. Compostage du terrain. Plantation. Mise en place d'un tuteur. Premier arrosage.
Critère de métré de projet: Nombre d'unités prévues, selon documentation graphique du Projet.
Critère de mesure de l'ouvrage: On mesurera le nombre d'unités réellement exécutées selon les spécifications du Projet.

| Code | U | Désignation | Quantité | Prix | Montant |
|---|---|---|---|---|---|
| mt48epp010a | U | Palmier-dattier (Phoenix dactylifera) de provenance nationale, de 3 à 4 m de hauteur; fourniture avec motte de terre. (matériau) | 1.000 | 455168.56 | 455168.56 |
| mt48tie030a | m³ | Terre végétale criblée, fournie en vrac. (matériau) | 0.200 | 11986.11 | 2397.22 |
| mt48tie020 | kg | Engrais minéral complexe NPK 15-15-15. (matériau) | 30.000 | 379.31 | 11379.30 |
| mt08aaa010a | m³ | Eau. (matériau) | 0.100 | 1001.65 | 100.17 |
| mq01exn020a | h | Rétro-pelleteuse hydraulique sur pneus, de 105 kW. (matériel) | 3.000 | 20492.03 | 61476.09 |
| mq04dua020b | h | Dumper à décharge frontale de 2 t de charge utile. (matériel) | 0.200 | 4098.41 | 819.68 |
| mq04cag010b | h | Camion grue jusqu'à 10 t de charge maximale. (matériel) | 0.600 | 24758.44 | 14855.06 |
| mo040 | h | Compagnon professionnel III/CP2 jardinier. (main-d'œuvre) | 3.662 | 1424.42 | 5216.23 |
| mo115 | h | Ouvrier jardinier. (main-d'œuvre) | 4.883 | 871.30 | 4254.56 |
| % | % | Frais de chantier des unités d'ouvrage | 2 % | 555666.87 | 11113.34 |
|  |  | Coûts directs |  |  | 566780.21 |
