# Imperméabilisation du radier, avec géocomposite de bentonite de sodium

- Propriété du fichier: CYPE INGENIEROS, S.A.
- Format: FIEBDC-3/2002
- Zone géographique: République du Congo
- Devise: XAF
- Coûts indirects: 3.00 %
- Frais généraux: 13.00 %
- Bénéfice: 6.00 %
- TVA: 18.00 %

## E Enveloppe et finition extérieure

### EE Étanchéité: imperméabilisations

#### EEF Fondations

**EEF020** m² Imperméabilisation du radier, avec géocomposite de bentonite de sodium.
Imperméabilisation du radier, avec géocomposite de bentonite de sodium, de 6 mm d'épaisseur, constitué d'un géotextile non tissé en polypropylène, de 200 g/m², 5 kg/m² de granules de bentonite de sodium naturel et un géotextile tissé en polypropylène, de 110 g/m², placé avec recouvrements à la base du radier, sur une couche de béton de propreté, fixé avec des pointes en acier, pour éviter tout déplacement, préparée pour recevoir directement le béton du radier. Comprend la bentonite granulaire, pour le scellement des joints aux points singuliers.
Critère d'évaluation économique: Le prix ne comprend pas la couche de béton de propreté.
Inclut: Nettoyage et préparation de la surface. Extension et fixation du géocomposite. Remplissage, avec de la bentonite granulaire, du périmètre et des rencontres avec des éléments passants.
Critère pour le métré: Surface mesurée selon documentation graphique du Projet.
Critère pour le mémoire: On mesurera la surface réellement exécutée selon les spécifications du Projet, y compris les bords et les recouvrements.

| Code | U | Désignation | Quantité | Prix | Montant |
|---|---|---|---|---|---|
| mt08var015 | kg | Bentonite de sodium granulaire. (matériau) | 0.050 | 1248.07 | 62.40 |
| mt15iea010g | m² | Géocomposite de bentonite de sodium, de 6 mm d'épaisseur, constitué d'un géotextile non tissé en polypropylène, de 200 g/m², 5 kg/m² de granules de bentonite de sodium naturel et un géotextile tissé en polypropylène, de 110 g/m². (matériau) | 1.150 | 3565.73 | 4100.59 |
| mt08var060 | kg | Pointes d'acier de 20x100 mm. (matériau) | 0.100 | 6330.80 | 633.08 |
| mo032 | h | Compagnon professionnel III/CP2 poseur de produits imperméabilisants. (main-d'œuvre) | 0.058 | 2380.68 | 138.08 |
| mo070 | h | Ouvrier professionnel II/OP poseur de produits imperméabilisants. (main-d'œuvre) | 0.058 | 1526.36 | 88.53 |
| % | % | Frais de chantier des unités d'ouvrage | 2 % | 5022.68 | 100.45 |
|  |  | Coûts directs |  |  | 5123.13 |
