# Renfort pour système ETICS d'isolation thermique par l'extérieur des façades

- Propriété du fichier: CYPE INGENIEROS, S.A.
- Format: FIEBDC-3/2002
- Zone géographique: République du Congo
- Devise: XAF
- Coûts indirects: 3.00 %
- Frais généraux: 13.00 %
- Bénéfice: 6.00 %
- TVA: 18.00 %

## E Enveloppe et finition extérieure

### EI Isolations extérieures

#### EIE Systèmes ETICS

**EIE030** m² Renfort pour système ETICS d'isolation thermique par l'extérieur des façades.
Couche additionnelle de renfort pour système ETICS, par application d'une couche de mortier de 2 mm d'épaisseur minimale, application manuelle, armé avec maille en fibre de verre, anti-alcalin, de 5x4 mm de vide de maille, de 0,6 mm d'épaisseur et de 160 g/m² de masse surfacique, recouverte sur 10 cm; appliquée dans des zones susceptibles d'impact depuis le démarrage du système, sur le panneau isolant et avant la couche de régularisation.
Critère d'évaluation économique: Le prix comprend l'exécution des arrêts aux rencontres avec les parements, les revêtements et les autres éléments placés sur sa surface.
Inclut: Application d'une première couche de mortier sur le panneau isolant. Mise en place de la maille de renfort. Application d'une seconde couche de mortier sur la maille de renfort. Résolution des points singuliers.
Critère pour le métré: Surface mesurée selon documentation graphique du Projet, en déduisant les ouvertures de surface supérieure à 1 m², en ajoutant en échange la surface de la partie intérieure de l'ouverture, correspondant au développement des jambages et des linteaux.
Critère pour le mémoire: On mesurera la surface réellement exécutée selon les spécifications du Projet, en déduisant les ouvertures de surface supérieure à 1 m², en ajoutant en échange la surface de la partie intérieure du vide, correspondant au développement des jambages et des linteaux.

| Code | U | Désignation | Quantité | Prix | Montant |
|---|---|---|---|---|---|
| mt28mop030fa | kg | Mortier type GP W2, selon NF EN 998-1, composé de ciment blanc, chaux aérée, granulats légers, granulats calcaires sélectionnés, fibres naturelles, additifs et résines en poudre, imperméable à l'eau de pluie, perméable à la vapeur d'eau et avec résistance au vieillissement, à appliquer à la truelle, pour coller les panneaux isolants et comme couche de base, préalablement mélangé avec de l'eau. (matériau) | 2.500 | 716.46 | 1791.15 |
| mt28mop050a | m² | Maille en fibre de verre, anti-alcalin, de 5x4 mm de vide de maille, de 0,6 mm d'épaisseur, de 160 g/m² de masse surfacique et de 1,1x50 m, pour armer les mortiers. (matériau) | 1.100 | 1377.55 | 1515.31 |
| mo039 | h | Compagnon professionnel III/CP2 enduiseur. (main-d'œuvre) | 0.116 | 2380.68 | 276.16 |
| mo079 | h | Ouvrier professionnel II/OP enduiseur. (main-d'œuvre) | 0.116 | 1526.36 | 177.06 |
| % | % | Frais de chantier des unités d'ouvrage | 2 % | 3759.68 | 75.19 |
|  |  | Coûts directs |  |  | 3834.87 |
