# Pied de mur avec système ETICS d'isolation thermique par l'extérieur des façades

- Propriété du fichier: CYPE INGENIEROS, S.A.
- Format: FIEBDC-3/2002
- Zone géographique: République du Congo
- Devise: XAF
- Coûts indirects: 3.00 %
- Frais généraux: 13.00 %
- Bénéfice: 6.00 %
- TVA: 18.00 %

## E Enveloppe et finition extérieure

### EI Isolations extérieures

#### EIE Systèmes ETICS

**EIE040** m² Pied de mur avec système ETICS d'isolation thermique par l'extérieur des façades.
Pied de mur avec système ETICS, avec les panneaux isolants enterrés, composé de: couche d'imperméabilisation de mortier flexible bicomposant, couleur grise, appliqué en deux couches; panneau rigide de polystyrène extrudé, selon NF EN 13164, à surface rugueuse et structure cellulaire fermée, de couleur blanche, de 60 mm d'épaisseur, fixé au support avec du mortier, application manuelle et fixations mécaniques avec cheville à expansion en polypropylène; couche de régularisation de mortier, application manuelle, armé avec maille en fibre de verre, anti-alcalin, de 5x4 mm de vide de maille, de 0,6 mm d'épaisseur et de 160 g/m² de masse surfacique; couche de finition de mortier acrylique, couleur blanche, sur impression acrylique; couche drainante avec nappe drainante à excroissances en polyéthylène haute densité (PEHD/HDPE), avec des excroissances de 7,5 mm de hauteur, résistance à la compression 150 kN/m² selon NF EN ISO 604, capacité de drainage 5 l/(s·m) et masse nominale 0,5 kg/m², placée sur l'isolation. Comprend le profilé d'arrêt en acier inoxydable, pour fixation de nappe drainante à excroissances et arase de la couche de finition.
Critère d'évaluation économique: Le prix comprend l'exécution des arrêts aux rencontres avec les parements, les revêtements et les autres éléments placés sur sa surface.
Inclut: Préparation de la surface support. Application de l'imperméabilisant. Découpe et préparation de l'isolant. Mise en place de l'isolant sur le parement. Résolution des points singuliers. Application du mortier de base et mise en place de la maille de fibre de verre dans la couche de régularisation. Réalisation des joints. Application de la couche de finition.
Critère pour le métré: Surface mesurée selon documentation graphique du Projet.
Critère pour le mémoire: On mesurera la surface réellement exécutée selon les spécifications du Projet.

| Code | U | Désignation | Quantité | Prix | Montant |
|---|---|---|---|---|---|
| mt15igp010h | kg | Mortier flexible bicomposant, couleur grise, composé de liants hydrauliques et résines synthétiques, résistance à la pression hydrostatique positive et négative de 15 bar, selon NF EN 1504-2. (matériau) | 3.000 | 3375.00 | 10125.00 |
| mt28mop030fa | kg | Mortier type GP W2, selon NF EN 998-1, composé de ciment blanc, chaux aérée, granulats légers, granulats calcaires sélectionnés, fibres naturelles, additifs et résines en poudre, imperméable à l'eau de pluie, perméable à la vapeur d'eau et avec résistance au vieillissement, à appliquer à la truelle, pour coller les panneaux isolants et comme couche de base, préalablement mélangé avec de l'eau. (matériau) | 10.400 | 716.46 | 7451.18 |
| mt16pxg010d | m² | Panneau rigide de polystyrène extrudé, selon NF EN 13164, à surface rugueuse et structure cellulaire fermée, de couleur blanche, de 60 mm d'épaisseur, résistance thermique 1,76 m²K/W, conductivité thermique 0,034 W/(mK), Euroclasse E de réaction au feu selon NF EN 13501-1. (matériau) | 1.050 | 17057.44 | 17910.31 |
| mt16pep100c | U | Cheville à expansion en polypropylène, de 120 mm de longueur, pour fixation de plaques isolantes. (matériau) | 6.000 | 186.33 | 1117.98 |
| mt28mop050a | m² | Maille en fibre de verre, anti-alcalin, de 5x4 mm de vide de maille, de 0,6 mm d'épaisseur, de 160 g/m² de masse surfacique et de 1,1x50 m, pour armer les mortiers. (matériau) | 1.100 | 1377.55 | 1515.31 |
| mt28mop320a | kg | Impression acrylique, composée de résines acryliques, pigments minéraux et additifs organiques et inorganiques, imperméable à l'eau de pluie et perméable à la vapeur d'eau, à appliquer à la brosse, au rouleau ou au pistolet. (matériau) | 0.073 | 3084.77 | 225.19 |
| mt28mop310ma | kg | Mortier acrylique, couleur blanche, composé de résines acryliques, pigments minéraux et additifs organiques et inorganiques, antimoisissure, perméable à la vapeur d'eau et avec résistance au vieillissement, à la contamination urbaine et aux rayons UV, pour revêtement dans les parements extérieurs. (matériau) | 0.833 | 2573.96 | 2144.11 |
| mt14baa030a | m | Profil d'arrêt en acier inoxydable, pour fixation de nappe drainante à excroissances et arase de la couche de finition. (matériau) | 0.170 | 1675.57 | 284.85 |
| mt14gdo010a | m² | Nappe drainante à excroissances en polyéthylène haute densité (PEHD/HDPE), avec des excroissances de 7,5 mm de hauteur, résistance à la compression 150 kN/m² selon NF EN ISO 604, capacité de drainage 5 l/(s·m) et masse nominale 0,5 kg/m². (matériau) | 0.200 | 1782.86 | 356.57 |
| mo054 | h | Compagnon professionnel III/CP2 poseur d'isolants rigides ou flexibles. (main-d'œuvre) | 0.116 | 2446.30 | 283.77 |
| mo101 | h | Ouvrier professionnel II/OP poseur d'isolants rigides ou flexibles. (main-d'œuvre) | 0.116 | 1526.36 | 177.06 |
| mo039 | h | Compagnon professionnel III/CP2 enduiseur. (main-d'œuvre) | 0.697 | 2380.68 | 1659.33 |
| mo079 | h | Ouvrier professionnel II/OP enduiseur. (main-d'œuvre) | 0.697 | 1526.36 | 1063.87 |
| mo032 | h | Compagnon professionnel III/CP2 poseur de produits imperméabilisants. (main-d'œuvre) | 0.116 | 2380.68 | 276.16 |
| mo070 | h | Ouvrier professionnel II/OP poseur de produits imperméabilisants. (main-d'œuvre) | 0.116 | 1526.36 | 177.06 |
| % | % | Frais de chantier des unités d'ouvrage | 2 % | 44767.75 | 895.36 |
|  |  | Coûts directs |  |  | 45663.11 |
