# Fenêtre en PVC, un vantail à battant

- Propriété du fichier: CYPE INGENIEROS, S.A.
- Format: FIEBDC-3/2002
- Zone géographique: République du Congo
- Coûts indirects: 3.00 %
- Frais généraux: 13.00 %
- Bénéfice: 6.00 %
- TVA: 18.00 %

## E Enveloppe et finition extérieure

### EM Menuiseries extérieures

#### EMK Fermetures

**EMK040** U Fenêtre en PVC, un vantail à battant, type à persiennes, à lames fixes, système Vekasun 52 "VEKA", dimensions 300x600 mm, composée d'un cadre, d'un vantail, de lames et de parcloses, avec finition naturel, en couleur blanche, placée de fenêtre.
Fourniture et mise en place de fenêtre en PVC, un vantail à battant, type à persiennes, à lames fixes, système Vekasun 52 "VEKA", dimensions 300x600 mm, composée d'un cadre, d'un vantail, de lames et de parcloses, avec finition naturel, en couleur blanche, renforts intérieurs en acier galvanisé et mécanisme de fermeture par crémone, placée de fenêtre. Totalement installée et ajustée.
Inclut: Mise en place et fixation du cadre. Mise en place et fixation des éléments d'accroche. Mise en place du vantail.
Critère de métré de projet: Nombre d'unités prévues, selon documentation graphique du Projet.
Critère de mesure de l'ouvrage: On mesurera le nombre d'unités réellement exécutées selon les spécifications du Projet.

| Code | U | Désignation | Quantité | Prix | Montant |
|---|---|---|---|---|---|
| mt24dek010aa | U | Fenêtre en PVC, un vantail à battant, type à persiennes, à lames fixes, système Vekasun 52 "VEKA", dimensions 300x600 mm, composée d'un cadre, d'un vantail, de lames et de parcloses, avec finition naturel, en couleur blanche, renforts intérieurs en acier galvanisé et mécanisme de fermeture par crémone. (matériau) | 1.000 | 146.44 | 146.44 |
| op00ato010 |  | Tournevis. | 1.000 | 0.00 | 0.00 |
| op00tal010 |  | Perceuse. | 1.000 | 0.00 | 0.00 |
| mo017 | h | Compagnon professionnel III/CP2 menuisier PVC et métal. (main-d'œuvre) | 1.150 | 2.35 | 2.70 |
| mo057 | h | Ouvrier professionnel II/OP menuisier PVC et métal. (main-d'œuvre) | 0.575 | 1.44 | 0.83 |
| % | % | Coûts directs complémentaires | 2 % | 149.97 | 3.00 |
|  |  | Coûts directs |  |  | 152.97 |
