# Revêtement des parements extérieurs de béton avec du mortier industriel pour enduit en couche fine

- Propriété du fichier: CYPE INGENIEROS, S.A.
- Format: FIEBDC-3/2002
- Zone géographique: République du Congo
- Coûts indirects: 3.00 %
- Frais généraux: 13.00 %
- Bénéfice: 6.00 %
- TVA: 18.00 %

## E Enveloppe et finition extérieure

### EN Enduits et mortiers

#### ENM Enduits monocouches

**ENM070** m² Revêtement des parements extérieurs de béton avec du mortier industriel pour enduit en couche fine, Morcemsec Active Capa Fina "GRUPO PUMA", type CR CSIV W2, selon NF EN 998-1, couleur blanc, finition lisse, à base de ciment TX, photocatalytique, décontaminant et autonettoyant, i.active "CIMENTS FRANÇAIS ITALCEMENTI GROUP", épaisseur 10 mm, appliqué manuellement, armé et renforcé avec maille anti-alcalin dans les changements de matériaux et en rive de plancher, appliqué sur une couche de pont d'adhérence Implafix "GRUPO PUMA", aux endroits de sa surface qui présentent des déficiences.
Réalisation sur les façades d'un revêtement continu de 10 mm d'épaisseur, imperméable à l'eau de pluie, avec du mortier industriel pour enduit en couche fine, Morcemsec Active Capa Fina "GRUPO PUMA", type CR CSIV W2, selon NF EN 998-1, couleur blanc, finition lisse, composé de ciment TX, photocatalytique, décontaminant et autonettoyant, i.active "CIMENTS FRANÇAIS ITALCEMENTI GROUP", poussière de marbre et additifs organiques et inorganiques. Appliqué manuellement sur une surface de béton, application préalable d'une couche de pont d'adhérence Implafix "GRUPO PUMA", à base de résines synthétiques, charges minérales et additifs organiques et inorganiques, où sont appréciées les déficiences d'absorption ou de porosité (100% de la surface du parement). Comprend la préparation de la surface support, mise en place de maille de fibre de verre anti-alcalin pour le renfort des rencontres entre différents matériaux et en rive de plancher, sur 20% de la surface du parement, la réalisation des joints, des coins, de l'ossature, des arêtes, des mouchettes, des jambages, des linteaux, des arrêts aux rencontres avec les parements, les revêtements et les autres éléments reçus sur sa surface.
Inclut: Préparation de la surface support. Détails des plans de travail. Fini en arête et réalisation des joints. Préparation du mortier monocouche. Application du mortier d'assemblage entre le support et le mortier monocouche. Application du mortier monocouche. Réglage et lissage du revêtement. Finition superficielle. Révisions et nettoyage final.
Critère de métré de projet: Surface mesurée selon documentation graphique du Projet, en déduisant les ouvertures de surface supérieure à 3 m² et en incluant le développement des mouchettes.
Critère de mesure de l'ouvrage: On mesurera la surface réellement exécutée selon les spécifications du Projet, en déduisant les ouvertures de surface supérieure à 3 m² et en incluant le développement des mouchettes.

| Code | U | Désignation | Quantité | Prix | Montant |
|---|---|---|---|---|---|
| mt28mop110a | kg | Pont d'adhérence Implafix "GRUPO PUMA", pour augmenter l'adhérence entre mortiers à base de ciment et/ou de chaux et supports en béton, composé de résines synthétiques, charges minérales et d'additifs organiques et inorganiques. (matériau) | 0.300 | 8.16 | 2.45 |
| mt28mop211a | kg | Mortier industriel pour enduit en couche fine, Morcemsec Active Capa Fina "GRUPO PUMA", type CR CSIV W2, selon NF EN 998-1, couleur blanc, finition lisse, composé de ciment TX, photocatalytique, décontaminant et autonettoyant, i.active "CIMENTS FRANÇAIS ITALCEMENTI GROUP", poussière de marbre et additifs organiques et inorganiques. (matériau) | 16.000 | 1.10 | 17.60 |
| mt28mon040a | m² | Maille de fibre de verre, de 10x10 mm de portée, anti-alcalin, de 200 à 250 g/m² de masse superficielle et 750 à 900 microns d'épaisseur, avec 25 kp/cm² de résistance à la traction, pour armer les mortiers monocouches. (matériau) | 0.210 | 3.17 | 0.67 |
| mt28mon030 | m | Profilé pour joints en PVC. (matériau) | 0.750 | 0.46 | 0.35 |
| mt28mon050 | m | Profilé en PVC rigide pour la réalisation d'arêtes dans les revêtements en mortier monocouche. (matériau) | 1.250 | 0.49 | 0.61 |
| op00tal020 |  | Agitateur. | 1.000 | 0.00 | 0.00 |
| mo039 | h | Compagnon professionnel III/CP2 enduiseur. (main-d'œuvre) | 0.304 | 1.76 | 0.54 |
| mo111 | h | Ouvrier d'exécution I/OE2 enduiseur. (main-d'œuvre) | 0.511 | 1.11 | 0.57 |
| % | % | Coûts directs complémentaires | 4 % | 22.79 | 0.91 |
|  |  | Coûts directs |  |  | 23.70 |
