# Stuc sur parement extérieur

- Propriété du fichier: CYPE INGENIEROS, S.A.
- Format: FIEBDC-3/2002
- Zone géographique: République du Congo
- Devise: XAF
- Coûts indirects: 3.00 %
- Frais généraux: 13.00 %
- Bénéfice: 6.00 %
- TVA: 18.00 %

## E Enveloppe et finition extérieure

### EN Enduits traditionnels et stucs

#### ENS Stucs

**ENS010** m² Stuc sur parement extérieur.
Réalisation d'un stucage mat de chaux à froid par application manuelle sur un parement vertical extérieur, sous-enduit de ciment préalable avec finition lissée (non compris dans ce prix), de trois couches de mortier de chaux avec sable de finesse croissante vers l'extérieur, de dosage 1:4 pour la première et 1:3 pour les deux autres. Finition superficielle: lisse lavé. Comprend mise en place d'une maille en fibre de verre anti-alcalin pour le renfort des rencontres entre matériaux différents et en abouts de plancher, sur 20% de la surface du parement, la réalisation des joints, les angles, les guides, les arêtes, les feuillures, les jambages et les linteaux et les arrêts aux rencontres avec les parements, les revêtements ou les autres éléments reçus sur sa surface.
Inclut: Préparation de la surface support. Placement de la maille entre différents matériaux et en abouts de plancher. Calepinage des pans. Préparation et application des couches successives. Réalisation des joints et des rencontres. Finition superficielle. Révision et nettoyage final.
Critère pour le métré: Surface mesurée selon documentation graphique du Projet, en déduisant les ouvertures de surface supérieure à 3 m², en ajoutant en échange la surface de la partie intérieure de l'ouverture, correspondant au développement des jambages et des linteaux. Le métré par casses et découpes n'a pas été augmenté, puisque 5% de pièces de plus ont été considérées dans la décomposition.
Critère pour le mémoire: On mesurera la surface réellement exécutée selon les spécifications du Projet, en déduisant les ouvertures de surface supérieure à 3 m², en ajoutant en échange la surface de la partie intérieure du vide, correspondant au développement des jambages et des linteaux.

| Code | U | Désignation | Quantité | Prix | Montant |
|---|---|---|---|---|---|
| mt09mor050c | m³ | Mortier de chaux aérienne ou éteinte (1:3), confectionnée sur site. (matériau) | 0.010 | 91380.65 | 913.81 |
| mt09mor050d | m³ | Mortier de chaux aérienne ou éteinte (1:4), confectionnée sur site. (matériau) | 0.015 | 89210.09 | 1338.15 |
| mt09var030a | m² | Maille en fibre de verre tissée, avec imprégnation en PVC, de 10x10 mm de vide de maille, anti-alcalin, de 115 à 125 g/m² et 500 µm d'épaisseur, pour armer des enduits traditionnels, enduits de ciment et mortiers. (matériau) | 0.210 | 1121.46 | 235.51 |
| op00tal020 |  | Malaxeur électrique. | 1.000 | 0.00 | 0.00 |
| mo034 | h | Compagnon professionnel III/CP2 stucateur. (main-d'œuvre) | 0.803 | 2380.68 | 1911.69 |
| mo072 | h | Ouvrier professionnel II/OP stucateur. (main-d'œuvre) | 0.803 | 1526.36 | 1225.67 |
| % | % | Frais de chantier des unités d'ouvrage | 2 % | 5624.83 | 112.50 |
|  |  | Coûts directs |  |  | 5737.33 |
