# Faux plafond continu suspendu

- Propriété du fichier: CYPE INGENIEROS, S.A.
- Format: FIEBDC-3/2002
- Zone géographique: République du Congo
- Devise: XAF
- Coûts indirects: 3.00 %
- Frais généraux: 13.00 %
- Bénéfice: 6.00 %
- TVA: 18.00 %

## F Aménagements et finitions

### FL Revêtements de plafonds

#### FLO Plafonds suspendus non démontables, en bois

**FLO020** m² Faux plafond continu suspendu, pour extérieur, situé à une hauteur inférieure à 4 m, constitué de: OSSATURE: structure métallique en acier galvanisé de profilés T 24 24x33x3700 mm, avec une modulation de 600 mm, suspendus du plafond ou de l'élément porteur horizontal en bois avec des tiges et des crochets tous les 1200 mm et profilés d'écartement encastrés dans les profilés primaires; LAMES DE BOIS: lames de pin sylvestre (Pinus sylvestris), avec bord à rainure et languette et cannelures sur la face cachée, finition verni, de 3000x96x16 mm, avec classe d'emploi 1 et 2, selon NF EN 335. Comprend les fixations pour l'ancrage des profilés et clips pour la fixation des lames en bois aux profilés.
Faux plafond continu suspendu, pour extérieur, situé à une hauteur inférieure à 4 m, constitué de: OSSATURE: structure métallique en acier galvanisé de profilés T 24 24x33x3700 mm, avec une modulation de 600 mm, suspendus du plafond ou de l'élément porteur horizontal en bois avec des tiges et des crochets tous les 1200 mm et profilés d'écartement encastrés dans les profilés primaires; LAMES DE BOIS: lames de pin sylvestre (Pinus sylvestris), avec bord à rainure et languette et cannelures sur la face cachée, finition verni, de 3000x96x16 mm, avec classe d'emploi 1 et 2, selon NF EN 335. Comprend les fixations pour l'ancrage des profilés et clips pour la fixation des lames en bois aux profilés.
Inclut: Tracé dans les murs du niveau du faux plafond. Implantation des profilés primaires de l'ossature. Signalisation des points d'ancrage au plancher ou à l'élément support. Mise en place des clips de fixation. Nivellement et suspension des profilés primaires de l'ossature. Mise en place des profilés d'écartement, perpendiculairement aux profilés primaires. Coupe des lames en bois. Fixation des lames en bois.
Critère de métré de projet: Surface mesurée entre les parements, selon documentation graphique du Projet, sans déduire les trémies pour les installations.
Critère de mesure de l'ouvrage: On mesurera la surface réellement exécutée selon les spécifications du Projet, sans décompter les trémies pour les installations.
Critère d'évaluation économique: Le prix comprend la résolution des rencontres et des points singuliers.

| Code | U | Désignation | Quantité | Prix | Montant |
|---|---|---|---|---|---|
| mt07emr111a | U | Clou, de 4 mm de diamètre et 40 mm de longueur, en acier galvanisé à haute adhérence. (matériau) | 1.000 | 35.42 | 35.42 |
| mt12psg190 | U | Tige d'accroche. (matériau) | 1.300 | 275.50 | 358.15 |
| mt12psg210c | U | Connexion supérieure pour fixer la tige à la suspente, en faux plafonds suspendus. (matériau) | 1.500 | 623.29 | 934.94 |
| mt12psg210b | U | Goupille pour la fixation de la suspente, en faux plafonds suspendus. (matériau) | 1.500 | 80.95 | 121.43 |
| mt12psg210a | U | Attache pour faux plafonds suspendus. (matériau) | 1.500 | 504.11 | 756.17 |
| mt12fpg040hj | m | Profilé primaire T 24 24x33x3700 mm, couleur blanche, en acier galvanisé, selon NF EN 13964. (matériau) | 1.050 | 510.94 | 536.49 |
| mt22www100 | U | Clip en acier galvanisé, pour la fixation des lames en bois en faux-plafonds continus suspendus avec des profilés en T. (matériau) | 12.000 | 334.44 | 4013.28 |
| mt12fpg070b | m | Profilé d'écartement en U 26/15,5/600 mm, en acier galvanisé. (matériau) | 0.500 | 334.44 | 167.22 |
| mt22bar030a | m² | Lames de pin sylvestre (Pinus sylvestris), avec bord à rainure et languette et cannelures sur la face cachée, finition verni, de 3000x96x16 mm, avec classe d'emploi 1 et 2, selon NF EN 335. (matériau) | 1.050 | 21415.84 | 22486.63 |
| op00cep010 |  | Varlope. | 1.000 | 0.00 | 0.00 |
| op00tro010 |  | Scie à tronçonner. | 1.000 | 0.00 | 0.00 |
| op00ato010 |  | Tournevis. | 1.000 | 0.00 | 0.00 |
| op00tal010 |  | Perceuse. | 1.000 | 0.00 | 0.00 |
| op00cor050 |  | Coupeuse manuelle de bois, à disque. | 1.000 | 0.00 | 0.00 |
| mo015 | h | Compagnon professionnel III/CP2 monteur de faux plafonds en plaques de plâtre. (main-d'œuvre) | 0.612 | 1466.63 | 897.58 |
| mo082 | h | Ouvrier professionnel II/OP monteur de faux plafonds en plaques de plâtre. (main-d'œuvre) | 0.612 | 908.13 | 555.78 |
| % | % | Frais de chantier des unités d'ouvrage | 2 % | 30863.09 | 617.26 |
|  |  | Coûts directs |  |  | 31480.35 |
