# Nettoyage périodique du chantier, en logement jumelée

- Propriété du fichier: CYPE INGENIEROS, S.A.
- Format: FIEBDC-3/2002
- Zone géographique: République du Congo
- Coûts indirects: 3.00 %
- Frais généraux: 13.00 %
- Bénéfice: 6.00 %
- TVA: 18.00 %

## F Aménagements et finitions

### FX Travaux complémentaires

#### FXN Nettoyage

**FXN010** m² Nettoyage périodique du chantier, en logement jumelée.
Répercussion par m² de surface construite d'ouvrage des heures d'ouvrier dédiées au nettoyage périodique du chantier, en logement jumelée, après avoir réalisé les différents travaux intervenant dans la réalisation de l'ouvrage, et dont le nettoyage n'est pas compris dans ce prix. Comprend l'entassement, l'enlèvement et la charge manuelle des restes dans le camion ou la benne.
Inclut: Travaux de nettoyage. Retrait et entassement des restes générés. Charge manuelle des restes générés dans le camion ou la benne.
Critère de métré de projet: Surface construite, mesurée selon documentation graphique du Projet.
Critère de mesure de l'ouvrage: On mesurera la surface réellement exécutée selon les spécifications du Projet.

| Code | U | Désignation | Quantité | Prix | Montant |
|---|---|---|---|---|---|
| mo113 | h | Ouvrier d'exécution I/OE1 VRD espaces privés. (main-d'œuvre) | 0.122 | 1.07 | 0.13 |
| % | % | Coûts directs complémentaires | 2 % | 0.13 | 0.00 |
|  |  | Coûts directs |  |  | 0.13 |
