# Bande protectrice

- Propriété du fichier: CYPE INGENIEROS, S.A.
- Format: FIEBDC-3/2002
- Zone géographique: République du Congo
- Devise: XAF
- Coûts indirects: 3.00 %
- Frais généraux: 13.00 %
- Bénéfice: 6.00 %
- TVA: 18.00 %

## F Aménagements et finitions

### FZ Zones communes

#### FZL Couloirs

**FZL030** m Bande protectrice.
Bande protectrice en PVC, de 90 mm de largeur et 3,2 mm d'épaisseur, de couleur grise, fixée avec adhésif en polyuréthane au parement. Comprend les découpes et les liaisons.
Inclut: Implantation. Fixation de la bande au parement vertical.
Critère pour le métré: Longueur mesurée aux axes, selon documentation graphique du Projet.
Critère pour le mémoire: On mesurera, aux axes, la longueur réellement exécutée selon les spécifications du Projet.

| Code | U | Désignation | Quantité | Prix | Montant |
|---|---|---|---|---|---|
| mt53pdi010aa | m | Bande protectrice en PVC, de 90 mm de largeur et 3,2 mm d'épaisseur, de couleur grise. (matériau) | 1.050 | 11523.69 | 12099.87 |
| mt47adc110a | kg | Adhésif spécial de polyuréthane bicomposant. (matériau) | 0.270 | 4073.19 | 1099.76 |
| mo011 | h | Compagnon professionnel III/CP2 monteur. (main-d'œuvre) | 0.058 | 2034.78 | 118.02 |
| mo080 | h | Ouvrier professionnel II/OP monteur. (main-d'œuvre) | 0.058 | 1269.84 | 73.65 |
| % | % | Frais de chantier des unités d'ouvrage | 2 % | 13391.30 | 267.83 |
|  |  | Coûts directs |  |  | 13659.13 |
