# Structure métallique légère autoportante de toiture inclinée

- Propriété du fichier: CYPE INGENIEROS, S.A.
- Format: FIEBDC-3/2002
- Zone géographique: République du Congo
- Devise: XAF
- Coûts indirects: 3.00 %
- Frais généraux: 13.00 %
- Bénéfice: 6.00 %
- TVA: 18.00 %

## G Structure et gros oeuvre

### GC Charpentes et couvertures autoportantes

#### GCA Charpentes acier

**GCA010** m² Structure métallique légère autoportante de toiture inclinée.
Structure métallique légère autoportante de toiture inclinée, sur espace perdu formée d'acier NF EN 10162 S235JRC, dans des profilés formés à froid des séries L, U, C ou Z, finition galvanisée, avec une quantité d'acier de 5 kg/m².
Critère d'évaluation économique: Le prix comprend les boulons, les coupes, les épointages, les pièces spéciales, les douilles et les éléments auxiliaires de montage.
Inclut: Implantation et marquage des axes. Levage et présentation des extrémités de la structure à l'aide d'une grue. Aplomb. Résolution des unions. Réglages des pièces et ajustement définitif des assemblages entre les différents composants de la structure.
Critère pour le métré: Surface mesurée à partir de son intérieur en grandeur nature, selon documentation graphique du Projet.
Critère pour le mémoire: On mesurera, en grandeur réelle, par l'intérieur, la surface réellement exécutée selon les spécifications du Projet.

| Code | U | Désignation | Quantité | Prix | Montant |
|---|---|---|---|---|---|
| mt07ali005a | kg | Acier NF EN 10162 S235JRC, dans des profilés formés à froid des séries L, U, C ou Z, finition galvanisée, y compris les accessoires, la visserie et les éléments d'ancrage. (matériau) | 5.000 | 3633.67 | 18168.35 |
| op00cor020 |  | Coupeuse manuelle de métal, à disque. | 1.000 | 0.00 | 0.00 |
| mo047 | h | Compagnon professionnel III/CP2 charpentier métal. (main-d'œuvre) | 0.348 | 2477.50 | 862.17 |
| mo094 | h | Ouvrier professionnel II/OP charpentier métal. (main-d'œuvre) | 0.348 | 1587.35 | 552.40 |
| % | % | Frais de chantier des unités d'ouvrage | 2 % | 19582.92 | 391.66 |
|  |  | Coûts directs |  |  | 19974.58 |
