# Volée d'escalier préfabriquée

- Propriété du fichier: CYPE INGENIEROS, S.A.
- Format: FIEBDC-3/2002
- Zone géographique: République du Congo
- Devise: XAF
- Coûts indirects: 3.00 %
- Frais généraux: 13.00 %
- Bénéfice: 6.00 %
- TVA: 18.00 %

## G Structure et gros oeuvre

### GE Passerelles et escaliers

#### GEF Béton préfabriqué

**GEF010** m² Volée d'escalier préfabriquée.
Volée d'escalier préfabriquée en béton armé et précontraint, fck=35 N/mm², avec des marches ne dépassant pas 35x17 cm, et surface supérieure finie avec du corindon.
Inclut: Implantation des dalles sur les poutres et les murs. Levage et présentation des dalles par grue. Ajustez la position et le nivellement. Réalisation de l'union avec les éléments d'appui. Remplissage et scellement des joints. Montage et démontage des étais complémentaires.
Critère pour le métré: Surface mesurée à partir de son intérieur en grandeur nature, selon documentation graphique du Projet.
Critère pour le mémoire: On mesurera, en grandeur réelle, par l'intérieur, la surface réellement exécutée selon les spécifications du Projet.

| Code | U | Désignation | Quantité | Prix | Montant |
|---|---|---|---|---|---|
| mt07gpf020 | m² | Volée d'escalier préfabriquée en béton armé et précontraint, fck=35 N/mm², avec des marches ne dépassant pas 35x17 cm, et surface supérieure finie avec du corindon. Selon NF EN 14843. (matériau) | 1.000 | 65406.13 | 65406.13 |
| mq07gte010b | h | Grue autopropulsée à bras télescopique avec une capacité d'élévation de 20 t et 20 m de hauteur maximale de travail. (matériel) | 0.250 | 31155.96 | 7788.99 |
| mo046 | h | Compagnon professionnel III/CP2 monteur de structures préfabriquées en béton. (main-d'œuvre) | 0.406 | 2477.50 | 1005.87 |
| mo093 | h | Ouvrier professionnel II/OP monteur de structures préfabriquées en béton. (main-d'œuvre) | 0.406 | 1587.35 | 644.46 |
| % | % | Frais de chantier des unités d'ouvrage | 2 % | 74845.45 | 1496.91 |
|  |  | Coûts directs |  |  | 76342.36 |
