# Mur de façade en panneaux alvéolés préfabriqués en béton précontraint

- Propriété du fichier: CYPE INGENIEROS, S.A.
- Format: FIEBDC-3/2002
- Zone géographique: République du Congo
- Devise: XAF
- Coûts indirects: 3.00 %
- Frais généraux: 13.00 %
- Bénéfice: 6.00 %
- TVA: 18.00 %

## G Structure et gros oeuvre

### GM Murs

#### GMX Panneaux en béton

**GMX020** m² Mur de façade en panneaux alvéolés préfabriqués en béton précontraint.
Mur de façade constitué de panneaux alvéolés préfabriqués en béton précontraint, de 16 cm d'épaisseur, 1,2 m de largeur et 9 m de longueur maximum, à bords à rainure et languette, finition lissée, de couleur grise, disposés en position horizontale, avec inclusion ou délimitation des ouvertures. Comprend la mise en place in situ des panneaux alvéolés à l'aide d'une grue autopropulsée, les étaiements, la résolution de l'appui sur la surface supérieure à la fondation, la liaison des panneaux alvéolés par les têtes aux poutres de la structure via des connecteurs, et par les extrémités aux poteaux de la structure et le scellement des joints avec du silicone neutre. Totalement monté.
Inclut: Implantation des panneaux alvéolés. Mise en place du cordon en caoutchouc adhésif. Positionnement des panneaux alvéolés à leur emplacement définitif. Aplomb et étaiement des panneaux alvéolés. Soudure des éléments métalliques de connexion. Scellement des joints et retouche finale avec du mortier à retrait contrôlé.
Critère pour le métré: Surface mesurée selon documentation graphique du Projet, sans dupliquer les coins ni les rencontres, en déduisant les ouvertures de surface supérieure à 3 m².
Critère pour le mémoire: On mesurera la surface réellement exécutée selon les spécifications du Projet, sans dupliquer les coins ni les rencontres, en déduisant les ouvertures de surface supérieure à 3 m².

| Code | U | Désignation | Quantité | Prix | Montant |
|---|---|---|---|---|---|
| mt12ppp010a | m² | Panneau alvéolé préfabriqué en béton précontraint, de 16 cm d'épaisseur, 1,2 m de largeur et 9 m de longueur maximum, à bords à rainure et languette, finition lissée, de couleur grise, pour la réalisation d'un mur. Selon NF EN 14992. (matériau) | 1.000 | 15362.29 | 15362.29 |
| mt12pph011 | kg | Mastic-colle en caoutchouc bitumineux pour le scellement à froid des panneaux préfabriqués en béton. (matériau) | 0.070 | 1675.57 | 117.29 |
| mq07gte010c | h | Grue autopropulsée à bras télescopique avec une capacité d'élévation de 30 t et 27 m de hauteur maximale de travail. (matériel) | 0.032 | 36621.92 | 1171.90 |
| mo050 | h | Compagnon professionnel III/CP2 monteur de panneaux préfabriqués en béton. (main-d'œuvre) | 0.058 | 2446.30 | 141.89 |
| mo097 | h | Ouvrier professionnel II/OP monteur de panneaux préfabriqués en béton. (main-d'œuvre) | 0.058 | 1526.36 | 88.53 |
| % | % | Frais de chantier des unités d'ouvrage | 2 % | 16881.90 | 337.64 |
|  |  | Coûts directs |  |  | 17219.54 |
