# Protection d'un lampadaire existant via barrières de fer, de 1,00x1,50 m, amortissables en 20 utilisations

- Propriété du fichier: CYPE INGENIEROS, S.A.
- Format: FIEBDC-3/2002
- Zone géographique: République du Congo
- Coûts indirects: 3.00 %
- Frais généraux: 13.00 %
- Bénéfice: 6.00 %
- TVA: 18.00 %

## P Interventions préalables

### PO Protections

#### POP Éclairage publique

**POP010** U Protection d'un lampadaire existant via barrières de fer, de 1,00x1,50 m, amortissables en 20 utilisations.
Protection d'un lampadaire existant via barrières de sécurité de fer, de 1,00x1,50 m, couleur rouge avec bandes blanches réfléchissantes, avec 2 lisses montées sur châssis de tube, pour délimiter le passage des piétons, avec deux pieds métalliques, amortissables en 20 utilisations, afin d'empêcher les coups de machine pendant les travaux à proximité. Comprend la maintenance dans des conditions sûres pendant la période de temps où elle est requise et le démontage.
Inclut: Montage. Démontage postérieur. Transport jusqu'au lieu de stockage ou retrait à la benne.
Critère de métré de projet: Nombre d'unités prévues, selon documentation graphique du Projet.
Critère de mesure de l'ouvrage: On mesurera le nombre d'unités réellement exécutées selon les spécifications du Projet.

| Code | U | Désignation | Quantité | Prix | Montant |
|---|---|---|---|---|---|
| mt50vbe010bgk | U | Séparateur de voie de fer, de 1,00x1,50 m, couleur rouge avec bandes blanches réfléchissantes, avec 2 lisses montées sur châssis de tube, pour délimiter le passage des piétons, avec deux pieds métalliques, y compris plaque pour publicité. (matériau) | 0.150 | 35.55 | 5.33 |
| mo113 | h | Ouvrier d'exécution I/OE1 VRD espaces privés. (main-d'œuvre) | 0.121 | 1.07 | 0.13 |
| % | % | Coûts directs complémentaires | 2 % | 5.46 | 0.11 |
|  |  | Coûts directs |  |  | 5.57 |
