# Test statique de garde-corps

- Propriété du fichier: CYPE INGENIEROS, S.A.
- Format: FIEBDC-3/2002
- Zone géographique: République du Congo
- Devise: XAF
- Coûts indirects: 3.00 %
- Frais généraux: 13.00 %
- Bénéfice: 6.00 %
- TVA: 18.00 %

## Q Contrôle de qualité et essais

### QD Garde-corps

#### QDB Garde-corps

**QDB010** U Test statique de garde-corps.
Test statique à réaliser sur chantier, sur un garde-corps, pour la détermination de la force horizontale résistée. Comprend le déplacement au chantier et le rapport de résultats.
Inclut: Déplacement sur chantier. Réalisation des essais. Rédaction d'un rapport des résultats des essais réalisés.
Critère pour le métré: Essai à réaliser, selon documentation du Plan de contrôle de qualité.

| Code | U | Désignation | Quantité | Prix | Montant |
|---|---|---|---|---|---|
| mt49bar010 | U | Test statique pour déterminer la force horizontale que résiste un garde-corps, comprend le déplacement au site et le rapport des résultats. (matériau) | 1.000 | 249605.02 | 249605.02 |
| % | % | Frais de chantier des unités d'ouvrage | 2 % | 249605.02 | 4992.10 |
|  |  | Coûts directs |  |  | 254597.12 |
