# Essai de fonctionnement de façade

- Propriété du fichier: CYPE INGENIEROS, S.A.
- Format: FIEBDC-3/2002
- Zone géographique: République du Congo
- Devise: XAF
- Coûts indirects: 3.00 %
- Frais généraux: 13.00 %
- Bénéfice: 6.00 %
- TVA: 18.00 %

## Q Contrôle de qualité et essais

### QR Essais de fonctionnement

#### QRF Façades

**QRF010** U Essai de fonctionnement de façade.
Essai de fonctionnement à réaliser par un laboratoire accrédité dans le domaine technique correspondant, pour vérifier l'étanchéité d'une zone de façade, réalisée une fois la paroi extérieure du mur réalisée et avant de placer l'isolant, via la simulation de pluie sur une surface de 3 m de largeur approximativement et sur une hauteur correspondant à la distance entre les planchers. Comprend le déplacement au site et le rapport des résultats.
Inclut: Déplacement sur chantier. Réalisation de l'essai. Rédaction du rapport du résultat du test réalisé.
Critère pour le métré: Essai à réaliser, selon documentation du Plan de contrôle de qualité.
Critère pour le mémoire: Le nombre de tests réalisés sera mesuré par un laboratoire accrédité selon les spécifications du Projet.

| Code | U | Désignation | Quantité | Prix | Montant |
|---|---|---|---|---|---|
| mt49prs020 | U | Essai de fonctionnement pour vérifier l'étanchéité d'une zone de façade, par simulation de pluie, comprend le déplacement au site et le rapport des résultats. (matériau) | 1.000 | 152710.34 | 152710.34 |
| % | % | Frais de chantier des unités d'ouvrage | 2 % | 152710.34 | 3054.21 |
|  |  | Coûts directs |  |  | 155764.55 |
