# Porte-serviettes pour salle de bain. Fixation au profilé décoratif

- Propriété du fichier: CYPE INGENIEROS, S.A.
- Format: FIEBDC-3/2002
- Zone géographique: République du Congo
- Devise: XAF
- Coûts indirects: 3.00 %
- Frais généraux: 13.00 %
- Bénéfice: 6.00 %
- TVA: 18.00 %

## T Équipements techniques

### TB Équipements sanitaires

#### TBA Accessoires

**TBA080** U Porte-serviettes pour salle de bain. Fixation au profilé décoratif.
Anneau porte-serviettes, sur support en verre couleur blanche crème. Fixation au profilé décoratif.
Critère d'évaluation économique: Le prix ne comprend pas le profilé décoratif.
Inclut: Implantation. Mise en place.
Critère pour le métré: Nombre d'unités prévues, selon documentation graphique du Projet.
Critère pour le mémoire: On mesurera le nombre d'unités réellement mises en place selon les spécifications du Projet.

| Code | U | Désignation | Quantité | Prix | Montant |
|---|---|---|---|---|---|
| mt31sch100a | U | Anneau porte-serviettes, sur support en verre couleur blanche crème, à suspendre du profilé décoratif. (matériau) | 1.000 | 311437.14 | 311437.14 |
| mo107 | h | Ouvrier professionnel II/OP plombier. (main-d'œuvre) | 0.116 | 1523.45 | 176.72 |
| % | % | Frais de chantier des unités d'ouvrage | 2 % | 311613.86 | 6232.28 |
|  |  | Coûts directs |  |  | 317846.14 |
