# Robinetterie mitigeur pour évier

- Propriété du fichier: CYPE INGENIEROS, S.A.
- Format: FIEBDC-3/2002
- Zone géographique: République du Congo
- Devise: XAF
- Coûts indirects: 3.00 %
- Frais généraux: 13.00 %
- Bénéfice: 6.00 %
- TVA: 18.00 %

## T Équipements techniques

### TD Équipements pour cuisines et buanderies

#### TDC Éviers et cuves de lavage

**TDC010** U Robinetterie mitigeur pour évier.
Robinetterie mitigeur constituée de robinet mitigeur sur plan pour évier, gamme basique, en laiton, finition chromée, avec cartouche céramique, bec haut tournant et mousseur. Comprend éléments de connexion, flexibles d'alimentation de 3/8" de diamètre et 350 mm de longueur, clapet de non retour et deux vannes de passage.
Inclut: Implantation. Mise en place. Connexion. Contrôle de son bon fonctionnement.
Critère pour le métré: Nombre d'unités prévues, selon documentation graphique du Projet.
Critère pour le mémoire: On mesurera le nombre d'unités réellement mises en place selon les spécifications du Projet.

| Code | U | Désignation | Quantité | Prix | Montant |
|---|---|---|---|---|---|
| mt31gma030a | U | Robinet mitigeur sur plan pour évier, gamme basique, en laiton, finition chromée, avec cartouche céramique, bec haut tournant et mousseur, y compris éléments de connexion, flexibles d'alimentation de 3/8" de diamètre et 350 mm de longueur, clapet de non retour et deux vannes de passage; NF EN 200. (matériau) | 1.000 | 68379.01 | 68379.01 |
| mt37www010 | U | Produits complémentaires pour installations de plomberie. (matériau) | 1.000 | 1224.41 | 1224.41 |
| mo008 | h | Compagnon professionnel III/CP2 plombier. (main-d'œuvre) | 0.581 | 2446.30 | 1421.30 |
| % | % | Frais de chantier des unités d'ouvrage | 2 % | 71024.72 | 1420.49 |
|  |  | Coûts directs |  |  | 72445.21 |
