# Luminaire pour garage

- Propriété du fichier: CYPE INGENIEROS, S.A.
- Format: FIEBDC-3/2002
- Zone géographique: République du Congo
- Devise: XAF
- Coûts indirects: 3.00 %
- Frais généraux: 13.00 %
- Bénéfice: 6.00 %
- TVA: 18.00 %

## T Équipements techniques

### TE Éclairage

#### TEI Équipements intérieurs

**TEI020** U Luminaire pour garage.
Luminaire résistant aux explosions, pour zone 1/21, de 1360x188x130 mm pour 2 lampes fluorescentes TL de 36 W avec diffuseur en polyester renforcé de fibre de verre, couvercle en polycarbonate, prismes intérieurs, scellement résistant au vieillissement, diffuseur central intérieur, réflecteur en plastique et ballast électronique. Installation sur la surface du plafond dans un garage. Comprend les lampes.
Inclut: Implantation. Montage, connexion et contrôle de son bon fonctionnement.
Critère pour le métré: Nombre d'unités prévues, selon documentation graphique du Projet.
Critère pour le mémoire: On mesurera le nombre d'unités réellement exécutées selon les spécifications du Projet.

| Code | U | Désignation | Quantité | Prix | Montant |
|---|---|---|---|---|---|
| mt34zum030a | U | Luminaire résistant aux explosions, pour zone 1/21, de 1360x188x130 mm pour 2 lampes fluorescentes TL de 36 W, avec diffuseur en polyester renforcé de fibre de verre, couvercle en polycarbonate, prismes intérieurs, scellement résistant au vieillissement, diffuseur central intérieur, réflecteur en plastique et ballast électronique. (matériau) | 1.000 | 818744.14 | 818744.14 |
| mt34tuf010l | U | Tube fluorescent TL de 36 W. (matériau) | 2.000 | 7245.06 | 14490.12 |
| mo003 | h | Compagnon professionnel III/CP2 électricien. (main-d'œuvre) | 0.348 | 2135.80 | 743.26 |
| mo102 | h | Ouvrier professionnel II/OP électricien. (main-d'œuvre) | 0.348 | 1330.26 | 462.93 |
| % | % | Frais de chantier des unités d'ouvrage | 2 % | 834440.45 | 16688.81 |
|  |  | Coûts directs |  |  | 851129.26 |
