# Luminaire. Installation en surface

- Propriété du fichier: CYPE INGENIEROS, S.A.
- Format: FIEBDC-3/2002
- Zone géographique: République du Congo
- Devise: XAF
- Coûts indirects: 3.00 %
- Frais généraux: 13.00 %
- Bénéfice: 6.00 %
- TVA: 18.00 %

## T Équipements techniques

### TE Éclairage

#### TEI Équipements intérieurs

**TEI160** U Luminaire. Installation en surface.
Luminaire, de 597x29x27 mm, pour 18 DEL de 1 W; corps de luminaire en aluminium extrudé finition thermo-émaillée de couleur blanche; optique intensive; diffuseur transparent; ballast électronique; protection IP20 et isolation classe F. Installation en surface. Comprend les lampes.
Inclut: Implantation. Montage, connexion et contrôle de son bon fonctionnement.
Critère pour le métré: Nombre d'unités prévues, selon documentation graphique du Projet.
Critère pour le mémoire: On mesurera le nombre d'unités réellement exécutées selon les spécifications du Projet.

| Code | U | Désignation | Quantité | Prix | Montant |
|---|---|---|---|---|---|
| mt34ode550a | U | Luminaire, de 597x29x27 mm, pour 18 DEL de 1 W; corps de luminaire en aluminium extrudé finition thermo-émaillée de couleur blanche; optique intensive; diffuseur transparent; ballast électronique; protection IP20 et isolation classe F. (matériau) | 1.000 | 274242.92 | 274242.92 |
| mo003 | h | Compagnon professionnel III/CP2 électricien. (main-d'œuvre) | 0.174 | 2135.80 | 371.63 |
| mo102 | h | Ouvrier professionnel II/OP électricien. (main-d'œuvre) | 0.174 | 1330.26 | 231.47 |
| % | % | Frais de chantier des unités d'ouvrage | 2 % | 274846.02 | 5496.92 |
|  |  | Coûts directs |  |  | 280342.94 |
