# Luminaire. Installation en surface

- Propriété du fichier: CYPE INGENIEROS, S.A.
- Format: FIEBDC-3/2002
- Zone géographique: République du Congo
- Devise: XAF
- Coûts indirects: 3.00 %
- Frais généraux: 13.00 %
- Bénéfice: 6.00 %
- TVA: 18.00 %

## T Équipements techniques

### TE Éclairage

#### TEI Équipements intérieurs

**TEI160** U Luminaire. Installation en surface.
Luminaire de plafond à ligne droite avec distribution de lumière asymétrique, de 1232x252x95 mm, pour 1 lampe fluorescente TL de 36 W; corps de luminaire en tôle d'acier finition thermo-émaillée de couleur blanche; réflecteur asymétrique d'aluminium; ballast magnétique; protection IP20. Installation en surface. Comprend les lampes.
Inclut: Implantation. Montage, connexion et contrôle de son bon fonctionnement.
Critère pour le métré: Nombre d'unités prévues, selon documentation graphique du Projet.
Critère pour le mémoire: On mesurera le nombre d'unités réellement exécutées selon les spécifications du Projet.

| Code | U | Désignation | Quantité | Prix | Montant |
|---|---|---|---|---|---|
| mt34ode240a | U | Luminaire de plafond à ligne droite avec distribution de lumière asymétrique, de 1232x252x95 mm, pour 1 lampe fluorescente TL de 36 W; corps de luminaire en tôle d'acier finition thermo-émaillée de couleur blanche; réflecteur asymétrique d'aluminium; ballast magnétique; protection IP20. (matériau) | 1.000 | 76287.88 | 76287.88 |
| mt34tuf010l | U | Tube fluorescent TL de 36 W. (matériau) | 1.000 | 7245.06 | 7245.06 |
| mo003 | h | Compagnon professionnel III/CP2 électricien. (main-d'œuvre) | 0.174 | 2135.80 | 371.63 |
| mo102 | h | Ouvrier professionnel II/OP électricien. (main-d'œuvre) | 0.174 | 1330.26 | 231.47 |
| % | % | Frais de chantier des unités d'ouvrage | 2 % | 84136.04 | 1682.72 |
|  |  | Coûts directs |  |  | 85818.76 |
