# Applique

- Propriété du fichier: CYPE INGENIEROS, S.A.
- Format: FIEBDC-3/2002
- Zone géographique: République du Congo
- Devise: XAF
- Coûts indirects: 3.00 %
- Frais généraux: 13.00 %
- Bénéfice: 6.00 %
- TVA: 18.00 %

## T Équipements techniques

### TE Éclairage

#### TEI Équipements intérieurs

**TEI200** U Applique.
Applique murale, de 280x130x280 mm, pour 1 lampe fluorescente TC-D de 26 W, avec corps de luminaire en aluminium de couleur RAL 9010, diffuseur en verre soufflé opalin lisse mat, protection IP44 et isolation classe F. Installation en surface. Comprend les lampes.
Inclut: Implantation. Montage, connexion et contrôle de son bon fonctionnement.
Critère pour le métré: Nombre d'unités prévues, selon documentation graphique du Projet.
Critère pour le mémoire: On mesurera le nombre d'unités réellement exécutées selon les spécifications du Projet.

| Code | U | Désignation | Quantité | Prix | Montant |
|---|---|---|---|---|---|
| mt34lim030a | U | Applique murale, de 280x130x280 mm, pour 1 lampe fluorescente TC-D de 26 W, avec corps de luminaire en aluminium de couleur RAL 9010, diffuseur en verre soufflé opalin lisse mat, protection IP44 et isolation classe F. (matériau) | 1.000 | 206538.48 | 206538.48 |
| mt34tuf020o | U | Lampe fluorescente compacte TC-D de 26 W. (matériau) | 1.000 | 4491.73 | 4491.73 |
| mo003 | h | Compagnon professionnel III/CP2 électricien. (main-d'œuvre) | 0.174 | 2135.80 | 371.63 |
| mo102 | h | Ouvrier professionnel II/OP électricien. (main-d'œuvre) | 0.174 | 1330.26 | 231.47 |
| % | % | Frais de chantier des unités d'ouvrage | 2 % | 211633.31 | 4232.67 |
|  |  | Coûts directs |  |  | 215865.98 |
