# Luminaire pour hôpital. Installation encastrée

- Propriété du fichier: CYPE INGENIEROS, S.A.
- Format: FIEBDC-3/2002
- Zone géographique: République du Congo
- Devise: XAF
- Coûts indirects: 3.00 %
- Frais généraux: 13.00 %
- Bénéfice: 6.00 %
- TVA: 18.00 %

## T Équipements techniques

### TE Éclairage

#### TEI Équipements intérieurs

**TEI050** U Luminaire pour hôpital. Installation encastrée.
Luminaire carré pour hôpital, de plafond, en tôle d'acier, finition thermo-émaillée, de couleur blanche finition mate, avec traitement antibactérien, non réglable, de 44 W, alimentation à 220/240 V et 50-60 Hz, de 600x600x90 mm, avec lampe LED, température de couleur 4000 K, optique constitué de réflecteur à rendement élevé, faisceau de lumière extensif 82°, diffuseur microprismatique à haute transparence, fermeture optique avec verre de sécurité trempé, cadre de recouvrement en aluminium extrudé, taux d'éblouissement unifié inférieur à 19, indice de reproduction chromatique supérieure à 80, flux lumineux 4707 lumens, degré de protection IP65, avec système de fixation et barrettes de dominos. Installation encastrée.
Critère d'évaluation économique: Le prix ne comprend pas les travaux auxiliaires de maçonnerie pour installations.
Inclut: Implantation. Montage, connexion et contrôle de son bon fonctionnement.
Critère pour le métré: Nombre d'unités prévues, selon documentation graphique du Projet.
Critère pour le mémoire: On mesurera le nombre d'unités réellement exécutées selon les spécifications du Projet.

| Code | U | Désignation | Quantité | Prix | Montant |
|---|---|---|---|---|---|
| mt34lle180a | U | Luminaire carré pour hôpital, de plafond, en tôle d'acier, finition thermo-émaillée, de couleur blanche finition mate, avec traitement antibactérien, non réglable, de 44 W, alimentation à 220/240 V et 50-60 Hz, de 600x600x90 mm, avec lampe LED, température de couleur 4000 K, optique constitué de réflecteur à rendement élevé, faisceau de lumière extensif 82°, diffuseur microprismatique à haute transparence, fermeture optique avec verre de sécurité trempé, cadre de recouvrement en aluminium extrudé, taux d'éblouissement unifié inférieur à 19, indice de reproduction chromatique supérieure à 80, flux lumineux 4707 lumens, degré de protection IP65, avec système de fixation et barrettes de dominos, à encastrer. (matériau) | 1.000 | 601525.83 | 601525.83 |
| mo003 | h | Compagnon professionnel III/CP2 électricien. (main-d'œuvre) | 0.290 | 2446.30 | 709.43 |
| mo102 | h | Ouvrier professionnel II/OP électricien. (main-d'œuvre) | 0.290 | 1523.45 | 441.80 |
| % | % | Frais de chantier des unités d'ouvrage | 2 % | 602677.06 | 12053.54 |
|  |  | Coûts directs |  |  | 614730.60 |
