# Transport, mise en oeuvre et retrait d'un équipement complet pour sondage géothermique

- Propriété du fichier: CYPE INGENIEROS, S.A.
- Format: FIEBDC-3/2002
- Zone géographique: République du Congo
- Devise: XAF
- Coûts indirects: 3.00 %
- Frais généraux: 13.00 %
- Bénéfice: 6.00 %
- TVA: 18.00 %

## T Équipements techniques

### TV Climatisation et ventilation

#### TVS Géothermie

**TVS010** U Transport, mise en oeuvre et retrait d'un équipement complet pour sondage géothermique.
Transport, mise en oeuvre et retrait d'un équipement complet pour la perforation, l'injection et la mise en place de sondes géothermiques constitué de: équipement de perforation, compresseur, pompe à eau (boues), équipement d'injection, équipement pour mouvement de matériau sur chantier, tiges, tubage récupérable, tuyaux, outils de perforation et d'introduction des sondes, et autres équipements auxiliaires.
Critère d'évaluation économique: Le prix comprend le déplacement au chantier du personnel spécialisé.
Inclut: Transport au chantier. Montage de l'équipement. Démontage de l'équipement. Retrait de l'équipement>.
Critère pour le métré: Nombre d'unités prévues, selon documentation graphique du Projet.
Critère pour le mémoire: On mesurera le nombre d'unités réellement exécutées selon les spécifications du Projet.

| Code | U | Désignation | Quantité | Prix | Montant |
|---|---|---|---|---|---|
| mq03geo010 | U | Transport, mise en oeuvre et retrait d'équipement mécanique pour la perforation du terrain, mise en place des sondes géothermiques et injection postérieure de mortier. (matériel) | 1.000 | 601255.43 | 601255.43 |
| % | % | Frais de chantier des unités d'ouvrage | 2 % | 601255.43 | 12025.11 |
|  |  | Coûts directs |  |  | 613280.54 |
