# Imperméabilisation d'un dallage en contact avec le terrain, avec des membranes bitumineuses

- Propriété du fichier: CYPE Ingenieros S.A.
- Format: FIEBDC-3/2016
- Logiciel: Générateur de prix de la construction. CYPE Ingenieros, S.A.
- Date: 10/04/2024
- Zone géographique: République du Congo
- Devise: XAF
- Coûts indirects: 3 %
- Frais généraux: 13 %
- Bénéfice: 6 %
- TVA: 18 %

## E Enveloppe et finition extérieure

### EE Étanchéité: imperméabilisations

#### EED Dallages

**EED010** m² Imperméabilisation d'un dallage en contact avec le terrain, avec des membranes bitumineuses.
Imperméabilisation d'un dallage en contact avec le terrain, avec membrane en bitume modifié par élastomère SBS, LBM(SBS)-48-FP, avec une armature de feutre de polyester renforcé et stabilisé de 150 g/m², de surface non protégée, totalement adhérée au support avec chalumeau, placée avec des recouvrements à la base du dallage, sur une couche de béton de propreté, impression préalable de celui-ci avec émulsion bitumineuse anionique avec charges, et protégée avec une couche antipoinçonnante de géotextile en polypropylène-polyéthylène, (125 g/m²), préparée pour recevoir directement le béton du dallage. Comprend la bande de renfort de membrane en bitume modifié par élastomère SBS, LBM(SBS)-30-FP, (rendement: 0,5 m/m²), pour la résolution du périmètre.
Critère d'évaluation économique: Le prix ne comprend pas la couche de béton de propreté.
Inclut: Nettoyage et préparation de la surface. Application de la couche d'impression. Mise en place de la bande de renfort. Mise en place de la membrane bitumineuse. Mise en place du géotextile. Résolution des points singuliers.
Critère pour le métré: Surface mesurée selon documentation graphique du Projet.
Critère pour le mémoire: On mesurera la surface réellement exécutée selon les spécifications du Projet, y compris les bords et les recouvrements.

| Code | U | Désignation | Quantité | Prix | Montant |
|---|---|---|---|---|---|
| mt14iea020c | kg | Émulsion bitumineuse anionique avec charges. (matériau) | 0.5 | 2819.41 | 1409.705 |
| mt14lba010m | m² | Membrane en bitume modifié par élastomère SBS, LBM(SBS)-48-FP, de 4 mm d'épaisseur, masse nominale 4,8 kg/m², avec une armature de feutre de polyester renforcé et stabilisé de 150 g/m², de surface non protégée, et coefficient de diffusion-perméabilité au radon 7x10-12 m²/s. Selon NF EN 13707. (matériau) | 1.1 | 7031.94 | 7735.134 |
| mt14lba100a | m | Bande de renfort de membrane en bitume modifié par élastomère SBS, LBM(SBS)-30-FP, de 33 cm de largeur, terminée avec film plastique thermofusible sur les deux faces. (matériau) | 0.5 | 2421.38 | 1210.690 |
| mt14gsa010ce | m² | Géotextile non tissé synthétique, thermosoudé, en polypropylène-polyéthylène, avec une résistance à la traction longitudinale de 9,5 kN/m, une résistance à la traction transversale de 10 kN/m, une ouverture de cône à l'essai de perforation dynamique selon NF EN ISO 13433 inférieure à 28 mm, résistance CBR au poinçonnement 1,56 kN et une masse surfacique de 125 g/m². (matériau) | 1.1 | 1310.2 | 1441.220 |
| mo029 | h | Compagnon professionnel III/CP2 poseur de membranes d'étanchéité. (main-d'œuvre) | 0.255 | 2380.68 | 607.073 |
| mo067 | h | Ouvrier professionnel II/OP poseur de membranes d'étanchéité. (main-d'œuvre) | 0.255 | 1526.36 | 389.222 |
| % | % | Frais de chantier des unités d'ouvrage | 2 % | 12793.044 | 255.861 |
|  |  | Coûts directs |  |  | 13048.905 |

Déchets:
- pose: mt14iea020c Émulsion bitumineuse anionique avec charges; facteur de déchet 0.007
- pose: mt14lba010m; facteur de déchet 0.0585358
- pose: mt14lba100a; facteur de déchet 0.07
- pose: mt14gsa010ce; facteur de déchet 0.07

## Ressources

**mt14iea020c** kg Émulsion bitumineuse anionique avec charges
Données techniques: Coût énergétique 31.940 MJ; Émission de CO2 0.230 kg; Code CED 17 03 02; Masse de l'élément 1 kg; Volume 0.001 m3

**mt14lba010m** m² Membrane en bitume modifié par élastomère SBS
Données techniques: Coût énergétique 279.511 MJ; Émission de CO2 7.856 kg; Code CED 17 03 02; Masse de l'élément 4.8 kg; Volume 0.0048 m3
Déchets:
- emballage: re170203 Plastique. (composant de déchet); quantité 0.057 kg; Code CED 17 02 03; Masse de l'élément 1 kg; Volume 0.001667 m3

**mt14lba100a** m Bande de renfort de membrane en bitume modifié par élastomère SBS
Données techniques: Coût énergétique 58.457 MJ; Émission de CO2 1.660 kg; Code CED 17 03 02; Masse de l'élément 0.99 kg; Volume 0.00099 m3
Déchets:
- emballage: re170203 Plastique; quantité 0.02 kg

**mt14gsa010ce** m² Géotextile non tissé synthétique
Données techniques: Coût énergétique 14.790 MJ; Émission de CO2 0.513 kg; Code CED 17 06 04; Masse de l'élément 0.125 kg; Volume 0.000208 m3
Déchets:
- emballage: re170203 Plastique; quantité 0.024 kg
