# Imperméabilisation d'une paroi moulée, par sa face intérieure, avec géocomposite de bentonite de sodium

- Propriété du fichier: CYPE Ingenieros S.A.
- Format: FIEBDC-3/2016
- Logiciel: Générateur de prix de la construction. CYPE Ingenieros, S.A.
- Date: 10/04/2024
- Zone géographique: République du Congo
- Devise: XAF
- Coûts indirects: 3 %
- Frais généraux: 13 %
- Bénéfice: 6 %
- TVA: 18 %

## E Enveloppe et finition extérieure

### EE Étanchéité: imperméabilisations

#### EEM Murs de sous-sol

**EEM110** m² Imperméabilisation d'une paroi moulée, par sa face intérieure, avec géocomposite de bentonite de sodium.
Imperméabilisation d'une paroi moulée, par sa face intérieure, avec géocomposite de bentonite de sodium, de 6 mm d'épaisseur, constitué d'un géotextile non tissé en polypropylène, de 200 g/m², 5 kg/m² de granules de bentonite de sodium naturel et un géotextile tissé en polypropylène, de 110 g/m², placé avec recouvrements, fixé avec des pointes en acier. Comprend la bentonite granulaire, pour le scellement des joints aux points singuliers.
Inclut: Nettoyage et préparation de la surface. Extension et fixation du géocomposite. Remplissage, avec de la bentonite granulaire, du périmètre et des rencontres avec des éléments passants.
Critère pour le métré: Surface mesurée selon documentation graphique du Projet.
Critère pour le mémoire: On mesurera la surface réellement exécutée selon les spécifications du Projet, y compris les bords et les recouvrements.

| Code | U | Désignation | Quantité | Prix | Montant |
|---|---|---|---|---|---|
| mt08var015 | kg | Bentonite de sodium granulaire. (matériau) | 0.13 | 1248.07 | 162.249 |
| mt15iea010g | m² | Géocomposite de bentonite de sodium, de 6 mm d'épaisseur, constitué d'un géotextile non tissé en polypropylène, de 200 g/m², 5 kg/m² de granules de bentonite de sodium naturel et un géotextile tissé en polypropylène, de 110 g/m². (matériau) | 1.15 | 3565.73 | 4100.590 |
| mt08var060 | kg | Pointes d'acier de 20x100 mm. (matériau) | 0.1 | 6330.8 | 633.080 |
| mo032 | h | Compagnon professionnel III/CP2 poseur de produits imperméabilisants. (main-d'œuvre) | 0.116 | 2380.68 | 276.159 |
| mo070 | h | Ouvrier professionnel II/OP poseur de produits imperméabilisants. (main-d'œuvre) | 0.116 | 1526.36 | 177.058 |
| % | % | Frais de chantier des unités d'ouvrage | 2 % | 5349.136 | 106.983 |
|  |  | Coûts directs |  |  | 5456.119 |

Déchets:
- pose: mt08var015 Bentonite de sodium granulaire; facteur de déchet 0.007
- pose: mt15iea010g; facteur de déchet 0.03
- pose: mt08var060 Pointes d'acier de 20x100 mm; facteur de déchet 0.0045

## Ressources

**mt08var015** kg Bentonite de sodium granulaire
Données techniques: Coût énergétique 0.100 MJ; Émission de CO2 0.010 kg; Code CED 01 04 09; Masse de l'élément 1 kg; Volume 0.000625 m3

**mt15iea010g** m² Géocomposite de bentonite de sodium
Données techniques: Coût énergétique 35.895 MJ; Émission de CO2 1.222 kg; Code CED 17 06 04; Masse de l'élément 5.75 kg; Volume 0.009583 m3
Déchets:
- emballage: re170203 Plastique. (composant de déchet); quantité 0.034 kg; Code CED 17 02 03; Masse de l'élément 1 kg; Volume 0.001667 m3

**mt08var060** kg Pointes d'acier de 20x100 mm
Données techniques: Coût énergétique 9.830 MJ; Émission de CO2 0.510 kg; Code CED 17 04 05; Masse de l'élément 1 kg; Volume 0.000476 m3
