# Drainage des chapes flottantes avec dalle à plots, en polyéthylène de haute résistance à la compression avec ouvertures et canaux de drainage, 120x90 cm, placée directement sur l'imperméabilisation

- Propriété du fichier: CYPE INGENIEROS, S.A.
- Format: FIEBDC-3/2002
- Zone géographique: République du Congo
- Devise: XAF
- Coûts indirects: 3.00 %
- Frais généraux: 13.00 %
- Bénéfice: 6.00 %
- TVA: 18.00 %

**EER020** m² Drainage des chapes flottantes avec dalle à plots, en polyéthylène de haute résistance à la compression avec ouvertures et canaux de drainage, 120x90 cm, placée directement sur l'imperméabilisation.
Drainage des chapes flottantes avec dalle à plots, en polyéthylène de haute résistance à la compression avec ouvertures et canaux de drainage, 120x90 cm, placée directement sur l'imperméabilisation.
Inclut: Nettoyage et préparation de la surface support. Coupe et préparation de la plaque drainante. Mise en place de la plaque drainante.
Critère de métré de projet: Surface mesurée selon documentation graphique du Projet.
Critère de mesure de l'ouvrage: On mesurera la surface réellement exécutée selon les spécifications du Projet.

| Code | U | Désignation | Quantité | Prix | Montant |
|---|---|---|---|---|---|
| mt17sch060a | m² | Dalle à plots, en polyéthylène de haute résistance à la compression avec ouvertures et canaux de drainage, 120x90 cm, pour tubes de 14 mm de diamètre, pas de pose multiple de 7,5 cm, liaison entre plaques par recouvrement d'une rangée de nodules. (matériau) | 1.000 | 12295.01 | 12295.01 |
| mo029 | h | Compagnon professionnel III/CP2 poseur de membranes d'étanchéité. (main-d'œuvre) | 0.049 | 1424.42 | 69.80 |
| mo067 | h | Ouvrier professionnel II/OP poseur de membranes d'étanchéité. (main-d'œuvre) | 0.049 | 908.13 | 44.50 |
| % | % | Coûts directs complémentaires | 2 % | 12409.31 | 248.19 |
|  |  | Coûts directs |  |  | 12657.50 |
