# Couverture de tôle profilée en acier

- Propriété du fichier: CYPE Ingenieros S.A.
- Format: FIEBDC-3/2016
- Logiciel: Générateur de prix de la construction. CYPE Ingenieros, S.A.
- Date: 23/09/2024
- Zone géographique: République du Congo
- Devise: XAF
- Coûts indirects: 3 %
- Frais généraux: 13 %
- Bénéfice: 6 %
- TVA: 18 %

## E Enveloppe et finition extérieure

### EU Couvertures de toitures inclinées

#### EUL Bacs acier et panneaux sandwich

**EUL010** m² Couverture de tôle profilée en acier.
Couverture de tôle profilée trapézoïdale en acier prélaqué, épaisseur 0,6 mm, 30 mm de hauteur du profilé et 204 mm d'entraxe, placée avec un recouvrement de la tôle supérieure de 200 mm et un recouvrement latéral d'un trapèze et fixée mécaniquement sur ossature légère métallique, sur une toiture inclinée, avec une pente supérieure à 5%. Comprend les accessoires de fixation des tôles.
Critère d'évaluation économique: Le prix ne comprend ni la structure support ni les points singuliers et les pièces spéciales de la couverture.
Inclut: Nettoyage de la surface support. Implantation des plaques par versant. Découpe, préparation et mise en place des plaques. Fixation mécanique des plaques.
Critère pour le métré: Surface mesurée en grandeur nature, selon documentation graphique du Projet.
Critère pour le mémoire: On mesurera, en grandeur réelle, la surface réellement exécutée selon les spécifications du Projet.

| Code | U | Désignation | Quantité | Prix | Montant |
|---|---|---|---|---|---|
| mt13cap010ad | m² | Tôle profilée trapézoïdale en acier prélaqué, épaisseur 0,6 mm, 30 mm de hauteur du profilé et 204 mm d'entraxe. (matériau) | 1.06 | 6965.6 | 7383.536 |
| mt13cap030b | U | Kit d'accessoires de fixation, pour tôles profilées, dans les toitures inclinées. (matériau) | 0.2 | 16584.77 | 3316.954 |
| mo051 | h | Compagnon professionnel III/CP2 monteur de parois industrielles. (main-d'œuvre) | 0.29 | 2446.3 | 709.427 |
| mo098 | h | Ouvrier professionnel II/OP monteur de parois industrielles. (main-d'œuvre) | 0.145 | 1526.36 | 221.322 |
| % | % | Frais de chantier des unités d'ouvrage | 2 % | 11631.239 | 232.625 |
|  |  | Coûts directs |  |  | 11863.864 |

Déchets:
- pose: mt13cap010ad Tôle profilée trapézoïdale en acier prélaqué, épaisseur 0,6 mm, 30 mm de hauteur du profilé et 204 mm d'entraxe; facteur de déchet 0.0188404

## Ressources

**mt13cap010ad** m² Tôle profilée trapézoïdale en acier prélaqué, épaisseur 0,6 mm, 30 mm de hauteur du profilé et 204 mm d'entraxe
Données techniques: Coût énergétique 181.724 MJ; Émission de CO2 16.570 kg; Code CED 17 04 05; Masse de l'élément 5.64 kg; Volume 0.002686 m3
Déchets:
- emballage: re170203 Plastique. (composant de déchet); quantité 0.021 kg; Code CED 17 02 03; Masse de l'élément 1 kg; Volume 0.001667 m3
