# Isolation thermique sous plancher, avec des panneaux en aggloméré de liège expansé

- Propriété du fichier: CYPE Ingenieros S.A.
- Format: FIEBDC-3/2016
- Logiciel: Générateur de prix de la construction. CYPE Ingenieros, S.A.
- Date: 23/09/2024
- Zone géographique: République du Congo
- Devise: XAF
- Coûts indirects: 3 %
- Frais généraux: 13 %
- Bénéfice: 6 %
- TVA: 18 %

## F Aménagements et finitions

### FI Isolations intérieures

#### FIF Planchers

**FIF040** m² Isolation thermique sous plancher, avec des panneaux en aggloméré de liège expansé.
Isolation thermique sous plancher, constituée de panneau en aggloméré de liège expansé, de 25 mm d'épaisseur, de 1000x500 mm, couleur noire, d'entre 105 et 125 kg/m³ de densité, résistance thermique 0,65 m²K/W, conductivité thermique 0,04 W/(mK), coefficient de résistance à la diffusion de la vapeur d'eau entre 7 et 14, Euroclasse E de réaction au feu, selon NF EN 13501-1, résistance à la compression >= 100 kPa, placé bord à bord et fixé mécaniquement.
Inclut: Découpe et préparation de l'isolant. Mise en place de l'isolant. Fixation de l'isolant.
Critère pour le métré: Surface mesurée selon documentation graphique du Projet.
Critère pour le mémoire: On mesurera la surface réellement exécutée selon les spécifications du Projet.

| Code | U | Désignation | Quantité | Prix | Montant |
|---|---|---|---|---|---|
| mt16acs010la | m² | Panneau en aggloméré de liège expansé, de 25 mm d'épaisseur, de 1000x500 mm, couleur noire, d'entre 105 et 125 kg/m³ de densité, résistance thermique 0,65 m²K/W, conductivité thermique 0,04 W/(mK), coefficient de résistance à la diffusion de la vapeur d'eau entre 7 et 14, Euroclasse E de réaction au feu, selon NF EN 13501-1, résistance à la compression >= 100 kPa; selon NF EN 13170. (matériau) | 1.05 | 8779.56 | 9218.538 |
| mt16aaa020lg | U | Fixation mécanique pour panneaux isolants d'aggloméré de liège expansé, placés directement sur la surface support. (matériau) | 3 | 170.98 | 512.940 |
| mo054 | h | Compagnon professionnel III/CP2 poseur d'isolants rigides ou flexibles. (main-d'œuvre) | 0.116 | 2446.3 | 283.771 |
| mo101 | h | Ouvrier professionnel II/OP poseur d'isolants rigides ou flexibles. (main-d'œuvre) | 0.116 | 1526.36 | 177.058 |
| % | % | Frais de chantier des unités d'ouvrage | 2 % | 10192.307 | 203.846 |
|  |  | Coûts directs |  |  | 10396.153 |

Déchets:
- pose: mt16acs010la; facteur de déchet 0.045863

## Ressources

**mt16acs010la** m² Panneau en aggloméré de liège expansé
Données techniques: Coût énergétique 196.646 MJ; Émission de CO2 -4.825 kg; Code CED 17 06 04; Masse de l'élément 2.875 kg; Volume 0.004792 m3
Déchets:
- emballage: re170203 Plastique. (composant de déchet); quantité 0.025 kg; Code CED 17 02 03; Masse de l'élément 1 kg; Volume 0.001667 m3

**mt16aaa020lg** U Fixation mécanique pour panneaux isolants d'aggloméré de liège expansé, placés directement sur la surface support
Données techniques: Coût énergétique 0.233 MJ; Émission de CO2 0.071 kg
Déchets:
- emballage: re150101 Emballages en papier et en carton. (composant de déchet); quantité 0.072 kg; Code CED 15 01 01; Masse de l'élément 1 kg; Volume 0.001333 m3
