# Faux plafond continu suspendu

- Propriété du fichier: CYPE INGENIEROS, S.A.
- Format: FIEBDC-3/2002
- Zone géographique: République du Congo
- Devise: XAF
- Coûts indirects: 3.00 %
- Frais généraux: 13.00 %
- Bénéfice: 6.00 %
- TVA: 18.00 %

**FLO010** m² Faux plafond continu suspendu, situé à une hauteur inférieure à 4 m, constitué de: OSSATURE: structure métallique de profilés en C 17/47/17, en acier galvanisé type DX51D+Z140 et suspendus du plancher ou de l'élément porteur en béton; PANNEAUX: panneaux légers de laine de bois, de 600x600 mm et 25 mm d'épaisseur, résistance thermique 0,35 m²K/W, conductivité thermique 0,072 W/(mK). Comprend les fixations pour l'ancrage des profilés, la visserie pour la fixation des panneaux et les accessoires de montage.
Faux plafond continu suspendu, situé à une hauteur inférieure à 4 m, constitué de: OSSATURE: structure métallique de profilés en C 17/47/17, en acier galvanisé type DX51D+Z140 et suspendus du plancher ou de l'élément porteur en béton; PANNEAUX: panneaux légers de laine de bois, de 600x600 mm et 25 mm d'épaisseur, résistance thermique 0,35 m²K/W, conductivité thermique 0,072 W/(mK). Comprend les fixations pour l'ancrage des profilés, la visserie pour la fixation des panneaux et les accessoires de montage.
Inclut: Tracé dans les murs du niveau du faux plafond. Implantation des profilés. Signalisation des points d'ancrage au plancher ou à l'élément support. Nivellement et suspension des profilés. Découpe des panneaux. Mise en place des panneaux.
Critère de métré de projet: Surface mesurée entre les parements, selon documentation graphique du Projet, sans déduire les trémies pour les installations.
Critère de mesure de l'ouvrage: On mesurera la surface réellement exécutée selon les spécifications du Projet, sans décompter les trémies pour les installations.
Critère d'évaluation économique: Le prix comprend la résolution des rencontres et des points singuliers.

| Code | U | Désignation | Quantité | Prix | Montant |
|---|---|---|---|---|---|
| mt16vkt010b | m² | Panneau léger de laine de bois, de 600x600 mm et 25 mm d'épaisseur, constitué de copeaux de bois de 1,5 mm de diamètre agglomérés avec ciment, résistance thermique 0,35 m²K/W, conductivité thermique 0,072 W/(mK), densité 388 kg/m³, coefficient de résistance à la diffusion de la vapeur d'eau 0,4 et Euroclasse B-s1, d0 de réaction au feu, selon NF EN 13168, pour isolation thermique et acoustique et protection contre les incendies, dans des bâtiments. (matériau) | 1.050 | 10827.07 | 11368.42 |
| mt16vkt020a | U | Vis autoformeuse d'acier galvanisé, de 4,2 mm de diamètre et 45 mm de longueur. (matériau) | 4.000 | 95.86 | 383.44 |
| mt12fpg080a | m | Profilé en C 17/47/17, en acier galvanisé type DX51D+Z140, selon NF DTU 25.41 P1-2 et NF EN 14195. (matériau) | 1.680 | 632.59 | 1062.75 |
| mt12psg210a | U | Attache pour faux plafonds suspendus. (matériau) | 0.900 | 504.11 | 453.70 |
| mt12psg210b | U | Goupille pour la fixation de la suspente, en faux plafonds suspendus. (matériau) | 0.900 | 80.95 | 72.86 |
| mt12psg210c | U | Connexion supérieure pour fixer la tige à la suspente, en faux plafonds suspendus. (matériau) | 0.900 | 623.29 | 560.96 |
| mt12psg190 | U | Tige d'accroche. (matériau) | 0.900 | 275.50 | 247.95 |
| mt12psg220 | U | Fixation composée d'une cheville et d'une vis 5x27. (matériau) | 0.900 | 53.76 | 48.38 |
| mo015 | h | Compagnon professionnel III/CP2 monteur de faux plafonds en plaques de plâtre. (main-d'œuvre) | 0.220 | 1466.63 | 322.66 |
| mo082 | h | Ouvrier professionnel II/OP monteur de faux plafonds en plaques de plâtre. (main-d'œuvre) | 0.220 | 908.13 | 199.79 |
| % | % | Frais de chantier des unités d'ouvrage | 2 % | 14720.91 | 294.42 |
|  |  | Coûts directs |  |  | 15015.33 |
