# Peinture époxy sur le sol du garage

- Propriété du fichier: CYPE Ingenieros S.A.
- Format: FIEBDC-3/2016
- Logiciel: Générateur de prix de la construction. CYPE Ingenieros, S.A.
- Date: 10/04/2024
- Zone géographique: République du Congo
- Devise: XAF
- Coûts indirects: 3 %
- Frais généraux: 13 %
- Bénéfice: 6 %
- TVA: 18 %

## F Aménagements et finitions

### FS Revêtements de sols

#### FSJ Peintures

**FSJ010** m² Peinture époxy sur le sol du garage.
Application manuelle de deux couches de peinture époxy, couleur à choisir, finition mate, texture lisse, la première couche diluée avec 10% d'eau et la suivante non diluée, (rendement: 0,18 kg/m² par couche); sur le sol du garage en béton.
Inclut: Nettoyage général de la surface support. Préparation du mélange. Application d'une couche de fond et une couche de finition.
Critère pour le métré: Surface mesurée selon documentation graphique du Projet, avec le même critère que le support de base.
Critère pour le mémoire: On mesurera la surface réellement exécutée selon les spécifications du Projet, avec le même critère que le support de base.

| Code | U | Désignation | Quantité | Prix | Montant |
|---|---|---|---|---|---|
| mt27pxp010r | kg | Peinture pour intérieur, à deux composants à base de résines époxy en dispersion aqueuse, couleur à choisir, finition mate, texture lisse, perméable à la vapeur d'eau; à appliquer à la brosse, au rouleau ou au pistolet. (matériau) | 0.36 | 8663.88 | 3118.997 |
| mo038 | h | Compagnon professionnel III/CP2 peintre. (main-d'œuvre) | 0.116 | 2380.68 | 276.159 |
| mo076 | h | Ouvrier professionnel II/OP peintre. (main-d'œuvre) | 0.116 | 1526.36 | 177.058 |
| % | % | Frais de chantier des unités d'ouvrage | 2 % | 3572.214 | 71.444 |
|  |  | Coûts directs |  |  | 3643.658 |
