# Démolition d'une forme de pentes de panneau céramique en toiture

- Propriété du fichier: CYPE Ingenieros S.A.
- Format: FIEBDC-3/2016
- Logiciel: Générateur de prix de la construction. CYPE Ingenieros, S.A.
- Date: 10/04/2024
- Zone géographique: République du Congo
- Devise: XAF
- Coûts indirects: 3 %
- Frais généraux: 13 %
- Bénéfice: 6 %
- TVA: 18 %

## G Structure et gros oeuvre

### GC Charpentes et couvertures autoportantes

#### GCD Démolition

**GCD060** m² Démolition d'une forme de pentes de panneau céramique en toiture.
Démolition d'un panneau céramique de forme de pentes de toiture, avec des moyens manuels, sans affecter la stabilité des cloisons allégées céramiques et des éléments constructif contigus, et chargement manuel dans le camion ou la benne.
Inclut: Démolition de l'élément. Fragmentation des décombres en pièces maniables. Retrait et stockage des décombres. Chargement manuel des décombres dans le camion ou la benne.
Critère pour le métré: Surface mesurée selon documentation graphique du Projet.
Critère pour le mémoire: On mesurera la surface réellement démolie selon les spécifications du Projet.

| Code | U | Désignation | Quantité | Prix | Montant |
|---|---|---|---|---|---|
| mo113 | h | Ouvrier d'exécution I/OE1 construction. (main-d'œuvre) | 0.174 | 1468.69 | 255.552 |
| % | % | Frais de chantier des unités d'ouvrage | 2 % | 255.552 | 5.111 |
|  |  | Coûts directs |  |  | 260.663 |

Déchets:
- démolition: ruo170101 Béton (bétons, mortiers et préfabriqués). (composant de déchet); quantité 57 kg; Code CED 17 01 01; Masse de l'élément 1 kg; Volume 0.000667 m3
- démolition: ruo170102 Briques. (composant de déchet); quantité 25.179 kg; Code CED 17 01 02; Masse de l'élément 1 kg; Volume 0.0008 m3
