# Transport, mise en oeuvre et retrait d'un équipement complet pour battage de pieux

- Propriété du fichier: CYPE Ingenieros S.A.
- Format: FIEBDC-3/2016
- Logiciel: Générateur de prix de la construction. CYPE Ingenieros, S.A.
- Date: 10/04/2024
- Zone géographique: République du Congo
- Devise: XAF
- Coûts indirects: 3 %
- Frais généraux: 13 %
- Bénéfice: 6 %
- TVA: 18 %

## G Structure et gros oeuvre

### GF Fondations

#### GFQ Pieux préfabriqués

**GFQ010** U Transport, mise en oeuvre et retrait d'un équipement complet pour battage de pieux.
Transport, mise en oeuvre et retrait d'un équipement complet pour battage des pieux dans le terrain, à une distance de jusqu'à 50 km.
Critère d'évaluation économique: Le prix comprend le déplacement au chantier du personnel spécialisé.
Inclut: Transport au chantier. Montage de l'équipement. Démontage de l'équipement. Retrait de l'équipement>.
Critère pour le métré: Nombre d'unités prévues, selon documentation graphique du Projet.
Critère pour le mémoire: On mesurera le nombre d'unités réellement exécutées selon les spécifications du Projet.

| Code | U | Désignation | Quantité | Prix | Montant |
|---|---|---|---|---|---|
| mq03pip010a | U | Transport, mise en oeuvre et retrait d'équipement complet pour battage de pieux préfabriqués, à une distance de jusqu'à 50 km. (matériel) | 1 | 3716851.77 | 3716851.770 |
| % | % | Frais de chantier des unités d'ouvrage | 2 % | 3716851.770 | 74337.035 |
|  |  | Coûts directs |  |  | 3791188.805 |
