# Ancrage provisoire d'une paroi moulée

- Propriété du fichier: CYPE Ingenieros S.A.
- Format: FIEBDC-3/2016
- Logiciel: Générateur de prix de la construction. CYPE Ingenieros, S.A.
- Date: 10/04/2024
- Zone géographique: République du Congo
- Devise: XAF
- Coûts indirects: 3 %
- Frais généraux: 13 %
- Bénéfice: 6 %
- TVA: 18 %

## G Structure et gros oeuvre

### GS Structures enterrées et semi-enterrées

#### GSB Ouvrages de soutènement en BA

**GSB210** m Ancrage provisoire d'une paroi moulée.
Ancrage provisoire de paroi moulée au terrain, avec inclinaison de 30° par rapport au plan horizontal, allant jusqu'à 17,5 m de longueur, pour assurer la stabilité de la paroi moulée pendant les travaux d'excavation des terres, jusqu'à ce que le mur soit définitivement raidi via ses unions avec le reste de la structure, pendant un temps de service inférieur à 2 ans, composé des travaux suivants: extraction de terres avec des moyens mécaniques, via perforation de la paroi moulée et du terrain, avec tubage de 114 mm de diamètre extérieur; introduction de 3 câbles formés de cordons tressés en acier de 0,6" (15,2 mm) de diamètre nominal, graissés et gainés dans un tube en PE; injection sous pression via le système d'injection globale et unitaire (IGU), de coulis de ciment CEM I 42,5N, avec un rapport eau/ciment de 0,4, dosé au poids, pour la protection et la réalisation d'un bulbe; fixation des câbles à la tête d'ancrage formée d'une plaque d'appui et d'une cale en acier; tension des câbles avec un cric de tension multifilaire et une centrale hydraulique, une fois le coulis de ciment pris; scellement de la perforation et mise en service, et chargement manuel des décombres dans le camion ou la benne.
Inclut: Perforation de l'écran et du terrain. Mise en place des câbles. Injection du coulis. Mise en place de la tête d'ancrage. Fixation des câbles à la tête d'ancrage. Tension des câbles. Scellement de la perforation. Détente. Nettoyage des restes générés. Chargement manuel des décombres dans le camion ou la benne.
Critère pour le métré: Longueur mesurée de la face d'appui de la tête d'ancrage jusqu'à l'extrémité du bulbe, selon documentation graphique du Projet.
Critère pour le mémoire: On mesurera la longueur totale du câble des ancrages exécutés selon les spécifications du Projet.

| Code | U | Désignation | Quantité | Prix | Montant |
|---|---|---|---|---|---|
| mt07aav110a | m | Câble constitué de cordons en acier, de 0,6" (15,2 mm) de diamètre nominal et 1860 MPa de charge unitaire maximale, pour ancrages au terrain. (matériau) | 2 | 2349.78 | 4699.560 |
| mt07aav120a | m | Tube en polyéthylène haute densité (PEHD/HDPE), pour gainer les câbles dans des ancrages au terrain. (matériau) | 1 | 5482.81 | 5482.810 |
| mt08aaa010a | m³ | Eau. (matériau) | 0.01 | 1085.28 | 10.853 |
| mt08cem010c | kg | Ciment Portland CEM I 42,5 N, en sacs, selon NF EN 197-1. (matériau) | 25 | 79.59 | 1989.750 |
| mt07aav105 | U | Répercussion, par mètre d'ancrage provisoire de paroi moulée, de tête d'ancrage, pour un maximum de sept câbles de 0,6" (15,2 mm) de diamètre nominal, constituée d'une plaque d'appui et de cales en acier, comprend la tension et la mise en service de celle-ci. (matériau) | 1 | 26162.45 | 26162.450 |
| mq03pan020a | h | Équipement mécanique pour la réalisation des travaux de perforation du mur et du terrain, avec ou sans tubage pour l'ancrage provisoire d'un écran de soutènement. (matériel) | 0.5 | 15304.68 | 7652.340 |
| mo042 | h | Compagnon professionnel III/CP2 du béton. (main-d'œuvre) | 0.581 | 2477.5 | 1439.428 |
| mo089 | h | Ouvrier professionnel II/OP du béton. (main-d'œuvre) | 0.581 | 1587.35 | 922.250 |
| % | % | Frais de chantier des unités d'ouvrage | 2 % | 48359.441 | 967.189 |
|  |  | Coûts directs |  |  | 49326.630 |

Déchets:
- pose: mt07aav110a; facteur de déchet 0.014044
- pose: mt07aav120a Tube en polyéthylène haute densité (PEHD/HDPE), pour gainer les câbles dans des ancrages au terrain; facteur de déchet 0.0414261
- pose: mt08cem010c Ciment Portland CEM I 42,5 N, en sacs, selon NF EN 197-1; facteur de déchet 0.0063

## Ressources

**mt07aav110a** m Câble constitué de cordons en acier
Données techniques: Coût énergétique 4.285 MJ; Émission de CO2 0.281 kg; Code CED 17 04 11; Masse de l'élément 0.432 kg; Volume 0.000288 m3
Déchets:
- emballage: re150101 Emballages en papier et en carton. (composant de déchet); quantité 0.071 kg; Code CED 15 01 01; Masse de l'élément 1 kg; Volume 0.001333 m3

**mt07aav120a** m Tube en polyéthylène haute densité (PEHD/HDPE), pour gainer les câbles dans des ancrages au terrain
Données techniques: Coût énergétique 389.225 MJ; Émission de CO2 13.533 kg; Code CED 17 02 03; Masse de l'élément 2.8 kg; Volume 0.004667 m3
Déchets:
- emballage: re170201 Bois. (composant de déchet); quantité 0.041 kg; Code CED 17 02 01; Masse de l'élément 1 kg; Volume 0.000909 m3

**mt08aaa010a** m³ Eau
Données techniques: Coût énergétique 60.000 MJ; Émission de CO2 30.000 kg

**mt08cem010c** kg Ciment Portland CEM I 42,5 N, en sacs, selon NF EN 197-1
Données techniques: Coût énergétique 7.174 MJ; Émission de CO2 0.904 kg; Code CED 17 01 01; Masse de l'élément 1 kg; Volume 0.000667 m3
Déchets:
- emballage: re150101 Emballages en papier et en carton; quantité 0.014 kg
- emballage: re170201 Bois; quantité 0.001 kg
- emballage: re170203 Plastique. (composant de déchet); quantité 0.003 kg; Code CED 17 02 03; Masse de l'élément 1 kg; Volume 0.001667 m3
