# Plaque à cuisson au gaz série Normal pour plan de travail, conventionnelle

- Propriété du fichier: CYPE INGENIEROS, S.A.
- Format: FIEBDC-3/2002
- Zone géographique: République du Congo
- Devise: XAF
- Coûts indirects: 3.00 %
- Frais généraux: 13.00 %
- Bénéfice: 6.00 %
- TVA: 18.00 %

**TDE010** U Plaque à cuisson au gaz série Normal pour plan de travail, conventionnelle.
Plaque à cuisson au gaz série Normal pour plan de travail, conventionnelle. Comprend le scellage du joint périmétrique avec le plan de travail. Totalement montée, installée, connectée et testée.
Inclut: Implantation à l'aide d'un plan. Fixation au parement via des éléments d'ancrage. Mise en place de l'appareil. Scellage des joints. Connexion au réseau électrique.
Critère de métré de projet: Nombre d'unités prévues, selon documentation graphique du Projet.
Critère de mesure de l'ouvrage: On mesurera le nombre d'unités réellement mises en place selon les spécifications du Projet.

| Code | U | Désignation | Quantité | Prix | Montant |
|---|---|---|---|---|---|
| mt32pgs010a | U | Plaque de cuisson au gaz (butane/propane ou naturel), conventionnelle. (matériau) | 1.000 | 97990.83 | 97990.83 |
| mt32war010 | kg | Scelleur élastique en polyuréthane monocomposant pour joints. (matériau) | 0.200 | 8168.69 | 1633.74 |
| mo003 | h | Compagnon professionnel III/CP2 électricien. (main-d'œuvre) | 0.855 | 1466.63 | 1253.97 |
| mo102 | h | Ouvrier professionnel II/OP électricien. (main-d'œuvre) | 0.855 | 906.57 | 775.12 |
| % | % | Frais de chantier des unités d'ouvrage | 2 % | 101653.66 | 2033.07 |
|  |  | Coûts directs |  |  | 103686.73 |
