# Luminaire d'extérieur installé en surface ou encastré

- Propriété du fichier: CYPE Ingenieros S.A.
- Format: FIEBDC-3/2016
- Logiciel: Générateur de prix de la construction. CYPE Ingenieros, S.A.
- Date: 27/01/2023
- Zone géographique: République du Congo
- Devise: XAF
- Coûts indirects: 3 %
- Frais généraux: 13 %
- Bénéfice: 6 %
- TVA: 18 %

## T Équipements techniques

### TE Éclairage

#### TEE Équipements extérieurs

**TEE010** U Luminaire d'extérieur installé en surface ou encastré.
Luminaire rectangulaire, de 436x120 mm, pour 1 lampe fluorescente compacte TC-L de 18 W, avec corps de luminaire d'aluminium injecté, aluminium et acier inoxydable, verre de sécurité, réflecteur en aluminium pur anodisé, douilles 2 G 11, classe de protection I, degré de protection IP65, isolation classe F. Installation encastrée dans la paroi verticale. Comprend les lampes.
Critère d'évaluation économique: Le prix ne comprend pas les travaux auxiliaires de maçonnerie pour installations.
Inclut: Implantation. Montage, connexion et contrôle de son bon fonctionnement.
Critère pour le métré: Nombre d'unités prévues, selon documentation graphique du Projet.
Critère pour le mémoire: On mesurera le nombre d'unités réellement exécutées selon les spécifications du Projet.

| Code | U | Désignation | Quantité | Prix | Montant |
|---|---|---|---|---|---|
| mt34beg030gb | U | Luminaire rectangulaire, de 436x120 mm, pour 1 lampe fluorescente compacte TC-L de 18 W, avec corps de luminaire d'aluminium injecté, aluminium et acier inoxydable, verre de sécurité, réflecteur en aluminium pur anodisé, douilles 2 G 11, classe de protection I, degré de protection IP65, isolation classe F; à encastrer dans le mur. (matériau) | 1 | 250370 | 250370.000 |
| mo003 | h | Compagnon professionnel III/CP2 électricien. (main-d'œuvre) | 0.348 | 2034.78 | 708.103 |
| mo102 | h | Ouvrier professionnel II/OP électricien. (main-d'œuvre) | 0.348 | 1267.34 | 441.034 |
| % | % | Frais de chantier des unités d'ouvrage | 2 % | 251519.137 | 5030.383 |
|  |  | Coûts directs |  |  | 256549.520 |

## Ressources

**mt34beg030gb** U Luminaire rectangulaire
Données techniques: Coût énergétique 167.504 MJ; Émission de CO2 16.200 kg
Déchets:
- emballage: re150101 Emballages en papier et en carton. (composant de déchet); quantité 0.18 kg; Code CED 15 01 01; Masse de l'élément 1 kg; Volume 0.001333 m3
- emballage: re170203 Plastique. (composant de déchet); quantité 0.09 kg; Code CED 17 02 03; Masse de l'élément 1 kg; Volume 0.001667 m3
