# Luminaire pour garage

- Propriété du fichier: CYPE Ingenieros S.A.
- Format: FIEBDC-3/2016
- Logiciel: Générateur de prix de la construction. CYPE Ingenieros, S.A.
- Date: 12/09/2023
- Zone géographique: République du Congo
- Devise: XAF
- Coûts indirects: 3 %
- Frais généraux: 13 %
- Bénéfice: 6 %
- TVA: 18 %

## T Équipements techniques

### TE Éclairage

#### TEI Équipements intérieurs

**TEI020** U Luminaire pour garage.
Luminaire à vasque transparente, de 680 mm de diamètre et 142 mm de hauteur, pour 2 lampes fluorescentes TC-L de 40 W avec diffuseur en polycarbonate transparent, stabilisé aux UV avec prismes intérieurs, réflecteur translucide de couleur blanche et ballast électronique. Installation sur la surface du plafond dans un garage. Comprend les lampes.
Inclut: Implantation. Montage, connexion et contrôle de son bon fonctionnement.
Critère pour le métré: Nombre d'unités prévues, selon documentation graphique du Projet.
Critère pour le mémoire: On mesurera le nombre d'unités réellement exécutées selon les spécifications du Projet.

| Code | U | Désignation | Quantité | Prix | Montant |
|---|---|---|---|---|---|
| mt34zum020a | U | Luminaire à vasque transparente, de 680 mm de diamètre et 142 mm de hauteur, pour 2 lampes fluorescentes TC-L de 40 W, avec diffuseur en polycarbonate transparent, stabilisé aux UV avec prismes intérieurs, réflecteur translucide de couleur blanche et ballast électronique. (matériau) | 1 | 316627.67 | 316627.670 |
| mt34tuf020h | U | Lampe fluorescente compacte TC-L de 40 W. (matériau) | 2 | 5546.84 | 11093.680 |
| mo003 | h | Compagnon professionnel III/CP2 électricien. (main-d'œuvre) | 0.348 | 2135.8 | 743.258 |
| mo102 | h | Ouvrier professionnel II/OP électricien. (main-d'œuvre) | 0.348 | 1330.26 | 462.930 |
| % | % | Frais de chantier des unités d'ouvrage | 2 % | 328927.538 | 6578.551 |
|  |  | Coûts directs |  |  | 335506.089 |

## Ressources

**mt34zum020a** U Luminaire à vasque transparente
Données techniques: Coût énergétique 728.779 MJ; Émission de CO2 49.851 kg
Déchets:
- emballage: re150101 Emballages en papier et en carton. (composant de déchet); quantité 0.18 kg; Code CED 15 01 01; Masse de l'élément 1 kg; Volume 0.001333 m3
- emballage: re170203 Plastique. (composant de déchet); quantité 0.09 kg; Code CED 17 02 03; Masse de l'élément 1 kg; Volume 0.001667 m3
