# Luminaire type Downlight. Installation suspendue

- Propriété du fichier: CYPE Ingenieros S.A.
- Format: FIEBDC-3/2016
- Logiciel: Générateur de prix de la construction. CYPE Ingenieros, S.A.
- Date: 12/09/2023
- Zone géographique: République du Congo
- Devise: XAF
- Coûts indirects: 3 %
- Frais généraux: 13 %
- Bénéfice: 6 %
- TVA: 18 %

## T Équipements techniques

### TE Éclairage

#### TEI Équipements intérieurs

**TEI110** U Luminaire type Downlight. Installation suspendue.
Luminaire suspendu type Downlight, de 320 mm de diamètre et 355 mm de hauteur, pour lampe fluorescente triple TC-TEL de 42 W, modèle Miniyes 1x42W TC-TEL Reflector "LAMP", avec corps en aluminium extrudé de couleur RAL 9006 avec équipement d'allumage électronique et ailettes de refroidissement; protection IP20; réflecteur métallisé, finition mate; système de suspension par câble en acier de 3x0,75 mm de diamètre et 4 m de longueur maximum. Comprend les lampes.
Inclut: Implantation. Montage, connexion et contrôle de son bon fonctionnement.
Critère pour le métré: Nombre d'unités prévues, selon documentation graphique du Projet.
Critère pour le mémoire: On mesurera le nombre d'unités réellement exécutées selon les spécifications du Projet.

| Code | U | Désignation | Quantité | Prix | Montant |
|---|---|---|---|---|---|
| mt34lam050wac | U | Luminaire suspendu type Downlight, de 320 mm de diamètre et 355 mm de hauteur, pour lampe fluorescente triple TC-TEL de 42 W, modèle Miniyes 1x42W TC-TEL Reflector "LAMP", avec corps en aluminium extrudé de couleur RAL 9006 avec équipement d'allumage électronique et ailettes de refroidissement; protection IP20; réflecteur métallisé, finition mate; système de suspension par câble en acier de 3x0,75 mm de diamètre et 4 m de longueur maximum. (matériau) | 1 | 132298.44 | 132298.440 |
| mt34tuf020v | U | Lampe fluorescente compacte TC-TEL de 42 W. (matériau) | 1 | 9013.61 | 9013.610 |
| mo003 | h | Compagnon professionnel III/CP2 électricien. (main-d'œuvre) | 0.232 | 2135.8 | 495.506 |
| mo102 | h | Ouvrier professionnel II/OP électricien. (main-d'œuvre) | 0.232 | 1330.26 | 308.620 |
| % | % | Frais de chantier des unités d'ouvrage | 2 % | 142116.176 | 2842.324 |
|  |  | Coûts directs |  |  | 144958.500 |

## Ressources

**mt34lam050wac** U Luminaire suspendu type Downlight
Données techniques: Coût énergétique 626.988 MJ; Émission de CO2 46.099 kg
Déchets:
- emballage: re150101 Emballages en papier et en carton. (composant de déchet); quantité 0.158 kg; Code CED 15 01 01; Masse de l'élément 1 kg; Volume 0.001333 m3
- emballage: re170203 Plastique. (composant de déchet); quantité 0.079 kg; Code CED 17 02 03; Masse de l'élément 1 kg; Volume 0.001667 m3
