# Luminaire. Installation en surface

- Propriété du fichier: CYPE Ingenieros S.A.
- Format: FIEBDC-3/2016
- Logiciel: Générateur de prix de la construction. CYPE Ingenieros, S.A.
- Date: 12/09/2023
- Zone géographique: République du Congo
- Devise: XAF
- Coûts indirects: 3 %
- Frais généraux: 13 %
- Bénéfice: 6 %
- TVA: 18 %

## T Équipements techniques

### TE Éclairage

#### TEI Équipements intérieurs

**TEI160** U Luminaire. Installation en surface.
Luminaire carré de plafond à lumière douce, de 597x597x132 mm, pour 4 lampes fluorescentes T5 de 24 W; corps de luminaire en tôle d'acier finition thermo-émaillée de couleur blanche; optique constitué de cadre en aluminium extrudé finition thermo-émaillée de couleur blanche et diffuseur opalin en polyméthylméthacrylate (PMMA) thermoformé; ballast électronique; protection IP20 et isolation classe F. Installation en surface. Comprend les lampes.
Inclut: Implantation. Montage, connexion et contrôle de son bon fonctionnement.
Critère pour le métré: Nombre d'unités prévues, selon documentation graphique du Projet.
Critère pour le mémoire: On mesurera le nombre d'unités réellement exécutées selon les spécifications du Projet.

| Code | U | Désignation | Quantité | Prix | Montant |
|---|---|---|---|---|---|
| mt34ode200aa | U | Luminaire carré de plafond à lumière douce, de 597x597x132 mm, pour 4 lampes fluorescentes T5 de 24 W; corps de luminaire en tôle d'acier finition thermo-émaillée de couleur blanche; optique constitué de cadre en aluminium extrudé finition thermo-émaillée de couleur blanche et diffuseur opalin en polyméthylméthacrylate (PMMA) thermoformé; ballast électronique; protection IP20 et isolation classe F. (matériau) | 1 | 220460.67 | 220460.670 |
| mt34tuf010b | U | Tube fluorescent T5 de 24 W. (matériau) | 4 | 5134.85 | 20539.400 |
| mo003 | h | Compagnon professionnel III/CP2 électricien. (main-d'œuvre) | 0.174 | 2135.8 | 371.629 |
| mo102 | h | Ouvrier professionnel II/OP électricien. (main-d'œuvre) | 0.174 | 1330.26 | 231.465 |
| % | % | Frais de chantier des unités d'ouvrage | 2 % | 241603.164 | 4832.063 |
|  |  | Coûts directs |  |  | 246435.227 |

## Ressources

**mt34ode200aa** U Luminaire carré de plafond à lumière douce
Données techniques: Coût énergétique 344.218 MJ; Émission de CO2 22.550 kg
Déchets:
- emballage: re150101 Emballages en papier et en carton. (composant de déchet); quantité 0.18 kg; Code CED 15 01 01; Masse de l'élément 1 kg; Volume 0.001333 m3
- emballage: re170203 Plastique. (composant de déchet); quantité 0.09 kg; Code CED 17 02 03; Masse de l'élément 1 kg; Volume 0.001667 m3
