# Luminaire. Installation suspendue

- Propriété du fichier: CYPE Ingenieros S.A.
- Format: FIEBDC-3/2016
- Logiciel: Générateur de prix de la construction. CYPE Ingenieros, S.A.
- Date: 12/09/2023
- Zone géographique: République du Congo
- Devise: XAF
- Coûts indirects: 3 %
- Frais généraux: 13 %
- Bénéfice: 6 %
- TVA: 18 %

## T Équipements techniques

### TE Éclairage

#### TEI Équipements intérieurs

**TEI180** U Luminaire. Installation suspendue.
Luminaire suspendu, de 300 mm de diamètre, pour 1 lampe fluorescente TC-TELI de 32 W, avec corps de luminaire en acier inoxydable, câble de suspension flexible de 2 m de longueur, diffuseur en verre soufflé opalin lisse mat, ballast électronique et isolation classe F. Comprend les lampes.
Inclut: Implantation. Montage, connexion et contrôle de son bon fonctionnement.
Critère pour le métré: Nombre d'unités prévues, selon documentation graphique du Projet.
Critère pour le mémoire: On mesurera le nombre d'unités réellement exécutées selon les spécifications du Projet.

| Code | U | Désignation | Quantité | Prix | Montant |
|---|---|---|---|---|---|
| mt34lim050a | U | Luminaire suspendu, de 300 mm de diamètre, pour 1 lampe fluorescente TC-TELI de 32 W, avec corps de luminaire en acier inoxydable, câble de suspension flexible de 2 m de longueur, diffuseur en verre soufflé opalin lisse mat, ballast électronique et isolation classe F. (matériau) | 1 | 285931.32 | 285931.320 |
| mt34tuf020z | U | Lampe fluorescente compacte TC-TELI de 32 W. (matériau) | 1 | 8682.01 | 8682.010 |
| mo003 | h | Compagnon professionnel III/CP2 électricien. (main-d'œuvre) | 0.232 | 2135.8 | 495.506 |
| mo102 | h | Ouvrier professionnel II/OP électricien. (main-d'œuvre) | 0.232 | 1330.26 | 308.620 |
| % | % | Frais de chantier des unités d'ouvrage | 2 % | 295417.456 | 5908.349 |
|  |  | Coûts directs |  |  | 301325.805 |

## Ressources

**mt34lim050a** U Luminaire suspendu
Données techniques: Coût énergétique 88.162 MJ; Émission de CO2 12.160 kg
Déchets:
- emballage: re150101 Emballages en papier et en carton. (composant de déchet); quantité 0.18 kg; Code CED 15 01 01; Masse de l'élément 1 kg; Volume 0.001333 m3
- emballage: re170203 Plastique. (composant de déchet); quantité 0.09 kg; Code CED 17 02 03; Masse de l'élément 1 kg; Volume 0.001667 m3
