# Extincteur

- Propriété du fichier: CYPE Ingenieros S.A.
- Format: FIEBDC-3/2016
- Logiciel: Générateur de prix de la construction. CYPE Ingenieros, S.A.
- Date: 12/09/2023
- Zone géographique: République du Congo
- Devise: XAF
- Coûts indirects: 3 %
- Frais généraux: 13 %
- Bénéfice: 6 %
- TVA: 18 %

## T Équipements techniques

### TI Protections contre les incendies

#### TIX Extincteurs

**TIX010** U Extincteur.
Extincteur portable de poussière chimique ABC polyvalente antibraise, avec pression incorporée, d'efficacité 21A-144B-C, avec 6 kg d'agent extincteur, avec manomètre et tuyau avec embout diffuseur, placée dans armoire métallique avec porte pleine, de 700x280x210 mm. Comprend les accessoires de montage.
Inclut: Implantation. Fixation de l'armoire au parement. Mise en place de l'extincteur dans l'armoire.
Critère pour le métré: Nombre d'unités prévues, selon documentation graphique du Projet.
Critère pour le mémoire: On mesurera le nombre d'unités réellement mises en place selon les spécifications du Projet.

| Code | U | Désignation | Quantité | Prix | Montant |
|---|---|---|---|---|---|
| mt41ixi010a | U | Extincteur portable de poussière chimique ABC polyvalente antibraise, avec pression incorporée, d'efficacité 21A-144B-C, avec 6 kg d'agent extincteur, avec manomètre et tuyau avec embout diffuseur, avec accessoires de montage, selon NF EN 3. (matériau) | 1 | 36547.62 | 36547.620 |
| mt41ixw010a | U | Armoire métallique avec porte pleine, de 700x280x210 mm, pour extincteur à poudre de 6 à 12 kg. (matériau) | 1 | 46429.52 | 46429.520 |
| mo113 | h | Ouvrier d'exécution I/OE1 construction. (main-d'œuvre) | 0.232 | 1282.03 | 297.431 |
| % | % | Frais de chantier des unités d'ouvrage | 2 % | 83274.571 | 1665.491 |
|  |  | Coûts directs |  |  | 84940.062 |

## Ressources

**mt41ixi010a** U Extincteur portable de poussière chimique ABC polyvalente antibraise
Données techniques: Coût énergétique 706.196 MJ; Émission de CO2 92.839 kg
Déchets:
- emballage: re150101 Emballages en papier et en carton. (composant de déchet); quantité 0.072 kg; Code CED 15 01 01; Masse de l'élément 1 kg; Volume 0.001333 m3

**mt41ixw010a** U Armoire métallique avec porte pleine, de 700x280x210 mm, pour extincteur à poudre de 6 à 12 kg
Données techniques: Coût énergétique 0.018 MJ; Émission de CO2 0.028 kg
Déchets:
- emballage: re150101 Emballages en papier et en carton; quantité 0.033 kg
