# Extincteur

- Propriété du fichier: CYPE Ingenieros S.A.
- Format: FIEBDC-3/2016
- Logiciel: Générateur de prix de la construction. CYPE Ingenieros, S.A.
- Date: 12/09/2023
- Zone géographique: République du Congo
- Devise: XAF
- Coûts indirects: 3 %
- Frais généraux: 13 %
- Bénéfice: 6 %
- TVA: 18 %

## T Équipements techniques

### TI Protections contre les incendies

#### TIX Extincteurs

**TIX010** U Extincteur.
Extincteur avec chariot, de poussière chimique ABC polyvalente antibraise, avec pression incorporée, d'efficacité ABC, avec 25 kg d'agent extincteur, avec manomètre et tuyau avec embout diffuseur. Comprend les roues.
Inclut: Implantation. Mise en place de l'extincteur.
Critère pour le métré: Nombre d'unités prévues, selon documentation graphique du Projet.
Critère pour le mémoire: On mesurera le nombre d'unités réellement mises en place selon les spécifications du Projet.

| Code | U | Désignation | Quantité | Prix | Montant |
|---|---|---|---|---|---|
| mt41ixi020a | U | Extincteur avec chariot, de poussière chimique ABC polyvalente antibraise, avec pression incorporée, d'efficacité ABC, avec 25 kg d'agent extincteur, avec manomètre et tuyau avec embout diffuseur, selon NF EN 3. (matériau) | 1 | 221854.67 | 221854.670 |
| mo113 | h | Ouvrier d'exécution I/OE1 construction. (main-d'œuvre) | 0.058 | 1282.03 | 74.358 |
| % | % | Frais de chantier des unités d'ouvrage | 2 % | 221929.028 | 4438.581 |
|  |  | Coûts directs |  |  | 226367.609 |

## Ressources

**mt41ixi020a** U Extincteur avec chariot
Données techniques: Coût énergétique 3478.651 MJ; Émission de CO2 457.108 kg
Déchets:
- emballage: re150101 Emballages en papier et en carton. (composant de déchet); quantité 0.086 kg; Code CED 15 01 01; Masse de l'élément 1 kg; Volume 0.001333 m3
