# Conduite pour ventilation secondaire

- Propriété du fichier: CYPE Ingenieros S.A.
- Format: FIEBDC-3/2016
- Logiciel: Générateur de prix de la construction. CYPE Ingenieros, S.A.
- Date: 10/04/2024
- Zone géographique: République du Congo
- Devise: XAF
- Coûts indirects: 3 %
- Frais généraux: 13 %
- Bénéfice: 6 %
- TVA: 18 %

## T Équipements techniques

### TQ Installations d'évacuation des eaux usées

#### TQN Colonnes et descentes

**TQN090** m Conduite pour ventilation secondaire.
Conduite pour ventilation secondaire du réseau d'évacuation des eaux, formée d'un tube de PVC, de 75 mm de diamètre et 1,2 mm d'épaisseur; assemblage collée avec adhésif. Comprend le liquide nettoyeur, l'adhésif pour les tubes et les accessoires de PVC, le matériau auxiliaire pour le montage et la fixation à l'ouvrage, les accessoires et les pièces spéciales.
Inclut: Implantation du parcours de la conduite pour ventilation et de la situation des éléments de fixation. Présentation à sec des tubes. Fixation des produits complémentaires pour le montage et la fixation à l'ouvrage. Montage, connexion et contrôle de son bon fonctionnement.
Critère pour le métré: Longueur mesurée selon documentation graphique du Projet.
Critère pour le mémoire: On mesurera la longueur réellement exécutée selon les spécifications du Projet.

| Code | U | Désignation | Quantité | Prix | Montant |
|---|---|---|---|---|---|
| mt36tvg400d | U | Matériau auxiliaire pour montage et fixation à l'ouvrage des tuyaux en PVC, de 75 mm de diamètre. (matériau) | 0.25 | 196.2 | 49.050 |
| mt36tvg010dh | m | Tube en PVC, de 75 mm de diamètre et 1,2 mm d'épaisseur, avec le prix augmenté de 35% pour cause d'accessoires et pièces spéciales. (matériau) | 1.05 | 1765.77 | 1854.059 |
| mt11var009 | l | Liquide nettoyeur pour collage par adhésif de tubes et accessoires en PVC. (matériau) | 0.026 | 32143.68 | 835.736 |
| mt11var010 | l | Adhésif pour tubes et accessoires en PVC. (matériau) | 0.013 | 40966.1 | 532.559 |
| mo008 | h | Compagnon professionnel III/CP2 plombier. (main-d'œuvre) | 0.099 | 2446.3 | 242.184 |
| mo107 | h | Ouvrier professionnel II/OP plombier. (main-d'œuvre) | 0.049 | 1523.45 | 74.649 |
| % | % | Frais de chantier des unités d'ouvrage | 2 % | 3588.237 | 71.765 |
|  |  | Coûts directs |  |  | 3660.002 |

Déchets:
- pose: mt36tvg010dh; facteur de déchet 0.08
- pose: mt11var009 Liquide nettoyeur pour collage par adhésif de tubes et accessoires en PVC; facteur de déchet 0.0275

## Ressources

**mt36tvg010dh** m Tube en PVC, de 75 mm de diamètre et 1,2 mm d'épaisseur
Données techniques: Coût énergétique 50.706 MJ; Émission de CO2 4.908 kg; Code CED 17 02 03; Masse de l'élément 1.02 kg; Volume 0.0017 m3
Déchets:
- emballage: re170201 Bois. (composant de déchet); quantité 0.04 kg; Code CED 17 02 01; Masse de l'élément 1 kg; Volume 0.000909 m3
- emballage: re170203 Plastique. (composant de déchet); quantité 0.001 kg; Code CED 17 02 03; Masse de l'élément 1 kg; Volume 0.001667 m3

**mt11var009** l Liquide nettoyeur pour collage par adhésif de tubes et accessoires en PVC
Données techniques: Coût énergétique 3.819 MJ; Émission de CO2 0.202 kg; Code CED 20 01 30; Masse de l'élément 1 kg; Volume 0.001 m3
Déchets:
- emballage: re170203 Plastique; quantité 0.032 kg
