# Fertilisation intense du terrain

- Propriété du fichier: CYPE INGENIEROS, S.A.
- Format: FIEBDC-3/2002
- Zone géographique: République du Congo
- Devise: XAF
- Coûts indirects: 3.00 %
- Frais généraux: 13.00 %
- Bénéfice: 6.00 %
- TVA: 18.00 %

## L Espaces verts

### LT Préparation du terrain

#### LTE Apport d'engrais

**LTE020** m² Fertilisation intense du terrain.
Fertilisation intense du terrain avec engrais minéral complexe NPK 15-15-15 avec un rendement de 0,06 kg/m², fumier traité avec un rendement de 6 kg/m² et tourbe criblée avec un rendement de 0,001 l/m², extension avec des moyens manuels et mécaniques, avec dumper autochargeable et retournement postérieur du terrain avec un motoculteur, jusqu'à obtenir son incorporation au sol sur une profondeur moyenne de 15 cm.
Inclut: Extension des produits d'engrais sur le terrain. Retournement du terrain. Récupération des restes. Chargement des restes dans le camion ou la benne.
Critère pour le métré: Surface mesurée en projection horizontale, selon documentation graphique du Projet.
Critère pour le mémoire: On mesurera, en projection horizontale, la surface réellement exécutée selon les spécifications du Projet.

| Code | U | Désignation | Quantité | Prix | Montant |
|---|---|---|---|---|---|
| mt48tip010 | kg | Engrais minéral complexe NPK 15-15-15. (matériau) | 0.060 | 481.56 | 28.89 |
| mt48tie070 | kg | Fumier. (matériau) | 6.000 | 26.27 | 157.62 |
| mt48tie060 | m³ | Tourbe tamisée. (matériau) | 0.001 | 45476.98 | 45.48 |
| mq09mot010 | h | Motoculteur 60/80 cm. (matériel) | 0.004 | 1504.92 | 6.02 |
| mq04dua010a | h | Dumper autochargeur de 1,5 t de charge utile. (matériel) | 0.044 | 3316.39 | 145.92 |
| mo040 | h | Compagnon professionnel III/CP2 jardinier. (main-d'œuvre) | 0.001 | 2380.68 | 2.38 |
| mo086 | h | Ouvrier professionnel II/OP jardinier. (main-d'œuvre) | 0.102 | 1526.36 | 155.69 |
| % | % | Frais de chantier des unités d'ouvrage | 2 % | 542.00 | 10.84 |
|  |  | Coûts directs |  |  | 552.84 |
